# Sanierung Gastroküche Weberei_Sanitär
Angebotsaufforderung (GAEB DA XML 3.3, DA83)
Projekt: 2025_45
Währung: EUR
Erstellt mit: GXML Toolbox V3.3 R20220330, ORCA AVA 26.0.6 26.00.06, 10.11.2025

## Deckblatt
Bauvorhaben:  Kulturzentrum Weberei Gütersloh
  Sanierung Gastroküche
  Bogenstr. 1-8,  33330 Gütersloh

Gewerk:  Sanitärarbeiten
  Demontage und Montage

Bauherr:  Stadt Gütersloh
  Der Bürgermeister
  Berlinerstr.70
  33330 Gütersloh

Ausführung
Beginn der Arbeiten:  KW 8 : 16.02.2026
Ende der Arbeiten:  KW 47: 20.11.2026

## Allgemeine Vorbemerkungen
Beim Bauvorhaben handelt es sich um die Sanierung des Gastronomiebereiches im Kulturzentrum Weberei Gütersloh

Die Baustellenanschrift lautet:
Bogenstraße 1-8
33330 Gütersloh

Im Rahmen der Baumaßnahme wird die technische Gebäudeausrüstung des Gastronomiebereiches der Weberei vollständig demontiert und erneuert.

Rückbau TGA:  16.02.2026 bis 03.04.2026
Installation TGA: 06.04.2026 bis 20.11.2026

Die genauen Ausführungszeiten werden bei der Auftragserteilung mit der Bauleitung abgestimmt und festgelegt. Die Koordination der Arbeiten erfolgt durch die Bauleitung.

Grundlage dieses Angebotes sind die VOB Teil C mit den zugehörigen ATV's.

Vom AN sind vor Ausführungsbeginn mindestens vorzulegen:
Werk- & Montageplanung

Dem Bieter wird dringend empfohlen, eine Ortsbesichtigung durchzuführen und sich hiermit über die örtlichen Gegebenheiten des Bauvorhabens zu informieren. Mehrkosten, die sich aus den örtlichen Bedingungen ergeben, werden nicht akzeptiert, sondern sind bei der Kalkulation zu berücksichtigen. Ein Besichtigungstermin kann über die Vergabeplattform mindestens eine Woche vor dem gewünschten Termin mit dem AG abgestimmt werden.

Anlagenverzeichnis zum vorliegenden Leistungsverzeichnis:
-Baustelleneinrichtungsplan.pdf

Ein Baustromanschluss, Baustrom sowie Bauwasser werden bauseits zur Verfügung gestellt.

## Technische Vorbemerkungen Gas-, Wasser- und Entwässerungsanlagen - DIN 18381 (2019)
Technische Vorbemerkungen Gas-, Wasser- und Entwässerungsanlagen

VOB Teil C:
Allgemein technische Vertragsbedingungen für Bauleistungen (ATV)
Gas-, Wasser- und Entwässerungsanlagen innerhalb von Gebäuden DIN 18381
Ausgabe September 2019

0.1 Angaben zur Baustelle

Siehe allgemeine Vorbemerkungen

0.2 Angaben zur Ausführung

0.2.1 Anzahl, Art, Lage, Maße, Stoffe und Ausbildung der herzustellenden Anlagen.

Gemäß Leistungsverzeichnis.

0.2.2 Umfang der vom Auftragnehmer vorzunehmenden Installation der anlageninternen elektrischen Leitungen einschließlich Auflegen auf die Klemmen.

Gemäß Leistungsverzeichnis.

0.2.3 Art und Bedarfe, z.B. thermischer Energiebedarf, anderer, nicht zur vertraglichen Leistung gehörender Komponenten.

Nicht zutreffend.

0.2.4 Geforderte Druckstufen für Anlagenteile.

Gemäß LV-Positionen.

0.2.5 Beibringen von Genehmigungen, Prüfungen und Abnahmen, z.B. Behälterprüfungen nach der Betriebssicherheitsverordnung (BetrSichV), Anlagen für radioaktive Abwässer.

Nicht zutreffend.

0.2.6 Zerstörungsfreie Prüfungen bei Hochdruckleitungen und schwer zugänglichen Leitungen.

Nicht zutreffend.

0.2.7 Anzahl, Art und Maße von Mustern und Musterkonstruktionen. Ort der Anbringung.

Vor der Installation sind ausgewählte Sanitärobjekte wie Waschtische, Armaturen, WC-Anlagen, Urinale, Betätigungsplatten, etc. auf Anordung des AG zu bemustern.

0.2.8 Art und Umfang von Leistungen für den Winterbau

Geeignete Maßnahmen gegen Einfrieren von Rohrleitungen während der
Winterbauzeit sind zu berücksichtigen.

0.2.9 Schutz von Bau- und Anlagenteilen, Einrichtungsgegenständen und dergleichen.

Gemäß der Nebenleistungen nach VOB.

0.2.10 Angaben zur Umsetzung eines Hygienekonzepts.

Gemäß Planung.

0.2.11 Besondere Anforderungen an Wand- und Deckendurchführungen.

Wand- und Deckendurchführungen sind anschließend wieder fachgerecht zu verschließen. Bestehen keine brandschutztechnischen Anforderungen, erhalten die Rohrleitungen eine Ummantelung zum Schutz gegen Körperschallübertragung.

0.2.12 Anforderungen an den Brand-, Schall-, Wärme-, Feuchte-, und Strahlenschutz, Energieeffizienz sowie an die Luftdichtheit der Gebäudehülle. Art und Umfang erforderlicher Maßnahmen.

Bei Wand- und Deckendurchführungen mit Anforderungen an den Brandschutz sind Brandschutzdurchführungen mit entsprechender Zulassung zu verwenden.

0.2.13 Anforderungen an die auf den Rohfußboden verlegten Leitungen

Nicht zutreffend.

0.2.14 Anforderungen an die Wärmedämmung der auf dem Rohfußboden verlegten Leitungen

Nicht zutreffend.

0.2.15 Besondere physikalische und chemische Beanspruchungen, denen Stoffe und Bauteile nach dem Einbau ausgesetzt sind.

Nicht zutreffend.

0.2.16 Art und Umfang von Korrosionsschutzmaßnahmen und Maßnahmen zur Vermeidung von Steinbildung.

Nicht zutreffend.

0.2.17 Ergebnisse der Wasseranalyse zur Beurteilung des korrosionschemischen Verhaltens nach DIN 50930-6 "Korrosion der Metalle - Korrosion metallischer Werkstoffe im Innern von Rohrleitungen, Behältern und Apparaten bei Korrosionsbelastung durch Wässer - Teil 6: Bewertungsverfahren und Anforderungen hinsichtlich der hygienischen Eignung in Kontakt mit Trinkwasser" und DIN EN 12502 (alle Teile) "Korrosionsschutz metallischer Werkstoffe".

Siehe aktuelle Trinkwasseranalyse der Stadtwerke Gütersloh.

0.2.18 Art, Maße, Umfang und Ausbildung der Wärmedämmung und Dämmung gegen Tauwasser.

Nach Erfordernis berücksichtigen.

0.2.19 Art und Umfang von Provisorien, z.B. für vorübergehende Ver- und Entsorgung.

Nicht zutreffend.

0.2.20 Vorgezogenes oder nachträgliches Herstellen von Teilen der Leistung. Zeitpunkt der - ggf. stufenweise - Fertigstellung und Inbetriebnahme.

Nicht zutreffend.

0.2.21 Schnittstellen zu anderen Gewerken.

Gemäß LV-Positionen.

0.2.22 Angaben zur Gebäudeautomation, z.B. Schnittstellen, Schnittstellendefinition.

Gemäß LV-Positionen.

0.2.23 Art und Umfang von Leistung zur gewerkeübergreifenden Inbetriebnahme.

Sofern die Inbetriebnahme das angebotene Gewerk betrifft, ist an der gewerkeübergreifenden Inbetriebnahme durch eine fachlich kompetente Person teilzunehmen.

0.2.24 Art und Umfang der bereit zu stellenden und zu übergebenden Unterlagen vor der Montage bzw. zur Bestandsdokumentation, z. B.:

 - Funktions- und Strangschemata;
 - Bestandspläne der errichteten Anlagen;
 - Stückliste, enthaltend alle Mess-, Steuerungs- und Regelgeräte (MSR);
 - Stromlaufplan und gegebenenfalls Funktionsplan der Steuerung nach DIN EN 60848
GRAFCET, Spezifikationssprache für Funktionspläne der Ablaufsteuerung";
 - Funktionsbeschreibung unter Einbeziehung der Regelung mit Darstellung der Regelschemata;
 - Protokolle über die im Rahmen der Einregulierungsarbeiten durchgeführten endgültigen Einstellungen und Messungen;
 - Ersatzteillisten;
 - Berechnung des Energiebedarfs;
 - Berechnung der Netze und Einstellwerte;
 - Diagramme und Kennlinienfelder;
 - Informationslisten bei MSR-Anlagen in DDC-Technik (siehe Richtlinien der Reihe
VDI 3814 "Gebäudeautomation (GA)")

Alle Unterlagen wie zuvor beschreiben (mitzuliefernde
Unterlagen), ansonsten wie im Leistungstext beschrieben.

0.2.25 Durchführung von Funktionsmessungen.

Sofern erforderlich, sind diese durchzuführen und zu protokolieren.

0.2.26 Art, Verfahren und Umfang vorzunehmender Druck- und Dichtheitsprüfungen für Rohrleitungen sowie Einzelheiten über auszubauende und wiedereinzubauende sowie abzudichtende Bauteile und Apparate.

Nach Erfordernis gemäß LV-Positionen.

0.2.27 Art, Verfahren und Umfang des Spülens von Rohrleitungen der Trinkwasser-Installation, insbesondere
 - Länge und Nennweite der Kellerverteilleitungen,
 - Anzahl und Nennweite der Steigleitungen,
 - Anzahl der Geschosse,
 - Anzahl der Entnahmestellen,
 - Art der Entnahmestellen wie Aufputz- oder Unterputz-Armaturen, Unterputz-Spülkästen und dergleichen,
 - Lage der Anschlussstelle für die Abwasserentsorgung.

0.2.28 Art, Verfahren und Umfang des Spülens von Entwässerungsleitungen oder
Anlagenteilen insbesondere
 - Länge und Nennweite der zu spülenden Leitungen,
 - Möglichkeiten der Ableitung des Spülwassers.

Ist sofern erforderlich durchzuführen und anschließend zu protokollieren.

0.2.29 Art, Verfahren und Umfang der Desinfektion von Rohrleitungen der Trinkwasser-Installation.

Bei fachgerechter Installation nicht erforderlich.

0.2.30 Angebot eines Instandhaltungs- bzw. Wartungsvertrages.

Gemäß LV-Positionen.

0.2.31 Art und Umfang der dem Auftragnehmer für die Beurteilung und Ausführung der Anlagen zu liefernden Planungsunterlagen und Berechnungen.

Die vollständigen Planunterlagen werden nach Auftragsvergabe übergeben und dienen als Grundlage für die zu erstellende Werk- und Montageplanung durch den AN.

0.2.32 Anfall und Behandlung aggressiver und kontaminierter Medien.

Nicht zutreffend.

0.2.33 Möglichkeiten zur Aufnahme von Kräften hängender Bauteile und Apparate.

Sofern erforderlich sind diese zu bemessen und nachzuweisen.

0.2.34 Art und Umfang von Zustandsprüfungen vorhandener Gas-, Wasser- und Entwässerungsleitungen sowie Anlagenteile.

Nicht zutreffend.

0.2.35 Art und Umfang der Kennzeichnung von Rohrleitungen.

Gemäß LV-Positionen.

0.2.36 Lage der Anschlüsse für Armaturen und Abläufe, z. B. im Fliesenraster.

Gemäß Planunterlagen.

0.2.37 Bauteilfertigung nach Ausführungsplan oder nach örtlichem Aufmaß.

Nach Werk- und Montageplanung.

0.2.38 Art, Beschaffenheit und Festigkeit des Untergrundes, z.B. Stahl, Beton, verputztes oder unverputztes Mauerwerk, Holz. Vorgesehene Wand- und Bodenbeläge.

Stahlbeton und Mauerwerk.

0.2.39 Anzahl, Art, Maße und Ausbildung von Abschlüssen und Anschlüssen an angrenzende Bauteile, z. B. luftdichte Anschlüsse.

Gemäß Planunterlagen.

0.2.40 Art, Lage, Maße und Ausbildung von Bewegungs-, Bauwerks- und Bauteilfugen.

Nicht zutreffend.

0.2.41 Anzahl, Art, Lage und Maße von herzustellenden oder zu schließenden
Aussparungen.

Gemäß Planunterlagen.

0.2.42 Anzahl, Art, Lage, Maße und Massen von Installations- und Einbauteilen.

Gem. Planunterlagen und LV.

0.2.43 Anzahl, Art und Lage von Probeentnahmestellen der Trinkwasserversorgung.

Gem. anerkannte Regeln der Technik.

0.2.44 Gestaltung und Einteilung von Flächen sowie Raster- und Fugenausbildung.

Nicht zutreffend.

0.2.45 Anzahl, Art, Lage, Maße und Beschaffenheit von geneigten, gebogenen oder andersartig geformten Flächen.

Nicht zutreffend.

## 01 KG410 - Sanitärtechnik

### Titel 01 411 - Abwasseranlagen

#### Bereich 01.01 Entwässerungsgegenstände und Bodeneinläufe

*Hinweis: Bodenabläufe WC-Bereich*

**01.01.0001 Bodenablauf DN100, Stutzen senkrecht, Kunststoff**
Bodenablauf DN 100 aus Kunststoff geprüft gemäß DIN EN 1253

- mit Halte-/Anschlussrand
- mit herausnehmbarem Geruchverschluss
- mit Bauzeitenschutzdeckel

Abflussleistung 1,6 l/s
Stutzenneigung 90 Grad

angebotenes Fabrikat: '.......................'

angebotener Typ: '.......................'

liefern und fachgerecht montieren.
Menge: 3,000 St

**01.01.0002 Bodenablauf, Verlängerung, Kunststoff**
Verlängerung aus Kunststoff passend für vorbeschriebenen Bodenablauf DN100

- Stutzendurchmesser 125 mm
-mit Lippendichtung,
- Höhenausgleich ca. 160 mm für den vertieften Einbau von Bodenabläufen
- Geeignet für die Aufnahme von Aufsatzstücken aus Kunststoff sowie Pressdichtungsflanschen
Menge: 3,000 St

**01.01.0003 Bodenablauf, Pressdichtungsflansch**
Pressdichtungsflansch passend für vorbeschriebenen Bodenablauf aus Kunststoff

- mit Halterand
- geeignet für die Aufnahme von bauseits eingebrachten Dichtungsbahnen aus Kunststoffen, Elastomeren oder Bitumen
- für die Punktentwässerung
- Festflansch aus Kunststoff
- Losflansch aus Edelstahl, Werkstoff 1.4301
Menge: 3,000 St

**01.01.0004 Bodenablauf, Geruchsverschluss, Kunststoff**
Geruchsverschluss passend für vorbeschriebenen Bodenablauf

- Sperrwassehöhe 50mm
- mit Membraneinsatz zur Verdunstungsverminderung
- aus Kunststoff mit Lippendichtung
Menge: 3,000 St

**01.01.0005 Bodenablauf, Aufsatzstück Kunststoff, Schlitzrost Edelstahl verschraubt**
Aufsatzstück aus Kunststoff passend für vorbeschriebenen
Bodenablauf
- Stutzendurchmesser 125 mm,
- mit angespritztem Kunststoffvlies für die Dünnbettanbindung
- Wassereinwirkungsklasse W3-I gemäß DIN 18534
- Rahmen aus Edelstahl, 110 x 110 mm
- mit Verschieberahmen aus Kunststoff
- Schlitzrost aus Edelstahl, verschraubt
- rutschhemmend, Klasse C gemäß DIN 51097
- für Barfußbereich geeignet
- Belastungsklasse K 3
- mit Abdichtring
- teleskopisch höhenverstellbar
Menge: 3,000 St

*Hinweis: Bodeneinläufe Küche*

**01.01.0006 Bodenablauf DN100, Ablaufkörper 140mm, Stutzen senkrecht, Edelstahl**
Bodenablauf DN 100

- aus Edelstahl, Werkstoff 1.4301
- Stutzenneigung 90°.
- geprüft gemäß DIN EN 1253
- ohne Geruchverschluss,
- mit Klebeflansch, mit Bauzeitschutzdeckel,
- Durchmesser Ablaufkörper 140 mm
- Abflussleistung 1,5 l/s

angebotenes Fabrikat: '.......................'

angebotener Typ: '.......................'

liefern und fachgerecht montieren.
Menge: 4,000 St

**01.01.0007 Bodenablauf, Geruchsverschluss, Edelstahl**
Geruchverschluss aus Edelstahl passend für vorbeschriebenen Bodenablauf Edelstahl 01.01.0006

- aus Edelstahl, Werkstoff 1.4301
- Verwendung mit Haltering
Menge: 4,000 St

**01.01.0008 Bodenablauf, Haltering für Geruchsverschluss**
Geruchverschlusshaltering passend für vorbeschriebenen Geruchsverschluss 01.01.0007
Menge: 4,000 St

**01.01.0009 Bodenablauf, Verlängerung, Edelstahl**
Stutzenverlängerung aus Edelstahl passend für vorbeschriebenen Bodenablauf Edelstahl 01.01.0006

- aus Edelstahl, Werkstoff 1.4301,
- Stutzendurchmesser 125 mm,
- Höhenverstellbarkeit 35-90 mm,
- mit Kombi-Ring zur Sickerwasserableitung oder Abdichtung des Ringspaltes zwischen Aufsatzstück und Ablaufkörper,
Menge: 4,000 St

**01.01.0010 Bodenablauf, Schmutzfangkorb, Edelstahl**
Schmutzfang aus Edelstahl passend für vorbeschriebenen Bodenablauf Edelstahl 01.01.0006

- aus Edelstahl, Werkstoff 1.4301
- Schlitzweite 6 mm
- Höhe 50 mm
Menge: 3,000 St

**01.01.0011 Bodenablauf, Aufsatzstück Edelstahl, Gitterrost Edelstahl**
Aufsatzstück aus Edelstahl passend vorbeschriebenen Bodenablauf Edelstahl 01.01.0006

- Stutzendurchmesser 125 mm
- Höhenverstellbarkeit 50-100 mm
- Rahmen aus Edelstahl 150 x 150 mm
- Gitterrost aus Edelstahl, lose eingelegt, rutschhemmend
- nicht Barfußbereich geeignet
- Belastungsklasse L 15,
- mit Kombi-Ring zur Sickerwasserableitung oder Abdichtung des Ringspaltes zwischen Aufsatzstück und Ablaufkörper
Menge: 3,000 St

**01.01.0012 Bodenablauf, Kastenrinne 150x1030, Edelstahl**
Entwässerungsrinne aus Edelstahl passend für vorbeschriebenen Bodenablauf 01.01.0006

- aus Edelstahl, Werkstoff 1.4301,
- mit extra großen Radien im Profil zur einfacheren und gründlichen Reinigung,
- in Schweißkonstruktion,
- Breite: 150 mm
- Länge: 1030 mm
- mit 1 Stutzen zentrisch DN125
- mit umlaufendem beschichtetem Edelstahlflansch für die Verbundabdichtung
- Wassereinwirkungsklasse W3-I gemäß DIN 18534
- mit Hohlraumverfüllung
- mit Abdichtring, mit herausnehmbaren Schmutzfang,
- mit angeschweißten Endstücken
- mit Einbau- und Bedienungsanleitung
Menge: 1,000 St

**01.01.0013 Bodenablauf, Gitterrost für Kastenrinne, Edelstahl, rutschhemmend**
Gitterrost aus Edelstahl passend für vorbeschriebene Kastenrinne 01.01.0012

- Rostbreite 118 mm
- Rostlänge 1000 mm
- Rosthöhe 20 mm
- Belastungsklasse L 15
- Rutschhemmungsklasse R 12
- Eckenradius 10 mm
- Maschenweite 23x23
- Edelstahl, Werkstoff 1.4301
Menge: 1,000 St

**01.01.0014 Bodenablauf DN100, Ablaufkörper 200mm, Stutzen senkrecht, Edelstahl**
Bodenablauf DN 100

- aus Edelstahl, Werkstoff 1.4301
- Stutzenneigung 90°.
- geprüft gemäß DIN EN 1253
- ohne Geruchverschluss,
- mit Klebeflansch, mit Bauzeitschutzdeckel,
- Durchmesser Ablaufkörper 200 mm
- Abflussleistung 2,0 l/s

angebotenes Fabrikat: '.......................'

angebotener Typ: '.......................'

liefern und fachgerecht montieren.
Menge: 1,000 St

**01.01.0015 Bodenablauf, Glockengeruchsverschluss, Edelstahl**
Glockengeruchverschluss DN 100 passend für vorbeschriebenen Bodenablauf 01.01.0014

- aus Edelstahl, Werkstoff 1.4301,
- mit Lippendichtung,
Menge: 1,000 St

**01.01.0016 Bodenablauf, Stutzenverlängerung, Edelstahl**
Stutzenverlängerung aus Edelstahl passend für Bodenablauf Edelstahl 01.01.0014

- aus Edelstahl, Werkstoff 1.4301,
- Stutzendurchmesser 200 mm,
- Höhenverstellbarkeit 55-120 mm,
- mit Kombi-Ring zur Sickerwasserableitung oder Abdichtung des Ringspaltes zwischen Aufsatzstück und Ablaufkörper,
Menge: 1,000 St

**01.01.0017 Bodenablauf, Bodenwanne Edelstahl mit Gitterrost**
Bodenwanne aus Edelstahl passend für vorbeschriebenen Bodenablauf Edelstahl 01.01.0014

- aus Edelstahl, Werkstoff 1.4301,
- Rahmenmaß 400 x 430 mm,
- mit extra großen Radien im Profil zur einfacheren und gründlichen Reinigung,
- in Schweißkonstruktion,
- mit Edelstahlflansch für die Verbundabdichtung,
- Wassereinwirkungsklasse W3-1 gemäß DIN 18534,
- mit 1 Stutzen D200 mm zentrisch
- passend für Abläufe Variant CR 218 DN 100/DN 150
- mit Hohlraumverfüllung
- mit angeschweissten Endstücken
- mit 1 Gitterrost aus Edelstahl,
- Rutschhemmungsklasse R 12
- Belastungsklasse L15
- Maschenweite 25 x 25 mm
- mit Abdichtring
- mit herausnehmbarem Schmutzfang
- mit Einbau- und Bedienungsanleitung
Menge: 1,000 St

#### Bereich 01.02 Rohrleitungen und Zubehör

*Hinweis: Vorbemerkungen KG Abflussrohr*
KG-Rohr als Abwasserrohre aus PVC-U mit Steckmuffe und werkseitig eingelegter Dichtung (KG-Rohr, z. B. Typ KG2000 oder gleichwertig). Es sind ausschließlich Rohre und Formstücke zu verwenden, die den einschlägigen technischen Regeln entsprechen.

Die Lieferung, Verlegung und Verarbeitung haben gemäß den aktuell gültigen Normen und Richtlinien zu erfolgen, insbesondere:

- DIN EN 1401 "Kunststoff-Rohrleitungssysteme für die Abwasserentsorgung (Freispiegel)"
- DIN EN 476 "Allgemeine Anforderungen an Bauteile"
- DIN 1986-100 "Entwässerungsanlagen für Gebäude und Grundstücke"
- DIN EN 1610 "Verlegung und Prüfung von Abwasserleitungen und -kanälen"

Die Verlegung der Rohrleitungen hat fachgerecht mit Beachtung der vorgeschriebenen Gefälle, Muffenrichtung, Einstecktiefen, Abdichtungen sowie der erforderlichen Bewegungsmöglichkeiten zu erfolgen. Die Dichtheit ist nach den geltenden Prüfvorschriften nachzuweisen.

Besondere Hinweise zur Ausführung:
Die Rohrleitungen sind innerhalb des Gebäudes in bauseits erstellten Bodenschlitzen zu verlegen. Aufgrund der beengten Platzverhältnisse ist ein erhöhter Montageaufwand zu berücksichtigen. Alle erforderlichen Anpassungsarbeiten, Kürzungen, fachgerechte Einpassungen sowie die sorgfältige Herstellung dichter Muffenverbindungen sind im Einheitspreis einzukalkulieren.

Bieterangabe(n):

Fabrikat/Typ:

'...................................................................................................'
vom Bieter einzutragen

**01.02.0001 KG - Abflussrohr DN 100**
KG-Rohr wie vor beschrieben, jedoch
Nennweite DN 100

einschl. der erforderlichen Verbindungs-, Dichtungsmaterialien.

Liefern und nach Herstellervorgaben fachgerecht montieren und verbinden.
Menge: 27,000 m

**01.02.0002 KG - Abflussrohr DN 125**
KG-Rohr wie vor beschrieben, jedoch
Nennweite DN 125

einschl. der erforderlichen Verbindungs-, Dichtungsmaterialien.

Liefern und nach Herstellervorgaben fachgerecht montieren und verbinden.
Menge: 28,000 m

**01.02.0003 KG - Bogen DN 100**
KG-Bogen für vor beschriebenes Abwasserrohr in allen handelsüblichen Winkelgraden, jedoch
Nennweite DN 100

einschl. der erforderlichen Verbindungs-, Dichtungsmaterialien.

Liefern und nach Herstellervorgaben fachgerecht montieren und verbinden.
Menge: 12,000 St

**01.02.0004 KG - Bogen DN 125**
KG-Bogen für vor beschriebenes Abwasserrohr in allen handelsüblichen Winkelgraden, jedoch
Nennweite DN 125

einschl. der erforderlichen Verbindungs-, Dichtungsmaterialien.

Liefern und nach Herstellervorgaben fachgerecht montieren und verbinden.
Menge: 10,000 St

**01.02.0005 KG - Abzweig DN 100**
KG-Abzweig für vor beschriebenes Abwasserrohr in allen lieferbaren Ausführungen und Winkelgraden, jedoch
Nennweite DN 100

einschl. der erforderlichen Verbindungs-, Dichtungsmaterialien.

Liefern und nach Herstellervorgaben fachgerecht montieren und verbinden.
Menge: 25,000 St

**01.02.0006 KG - Abzweig DN 125**
KG-Abzweig für vor beschriebenes Abwasserrohr in allen lieferbaren Ausführungen und Winkelgraden, jedoch
Nennweite DN 125

einschl. der erforderlichen Verbindungs-, Dichtungsmaterialien.

Liefern und nach Herstellervorgaben fachgerecht montieren und verbinden.
Menge: 20,000 St

**01.02.0007 Anschluss an öffentliche Leitung vorbereiten**
Vorbereitung eines Leitungsanschlusses zur Übergabe an / Anschluss durch den AN Tiefbau.

Die in den Bodenschlitzen im Gebäude verlegten KG-Rohrleitungen müssen durch eine Kernbohrung durch das Fundament nach außen gelegt werden. Außen ist die Leitung provisorisch zu verschließen für den Zeitraum bis der AN Tiefbau die Arbeiten aufnimmt und die Leitungen im öffentlichen Bereich anschließt.

Die Rohrleitung ist innerhalb der Kernbohrung im Fundament mit geeigneten Maßnahmen (bspw. Verfüllung der Kernbohrung etc.) in Position zu halten. Maßnahme nach Wahl des AN. Eine Ringraumdichtung bei der Durchführung durch das Fundament ist nicht erforderlich.

Rohrleitungsdimensionen DN100, sowie DN125. Kernbohrungen und Rohrleitungen werden separat vergütet.
Menge: 3,000 St

*Hinweis: PP-MD Abflussrohr*

**01.02.0008 PP-MD - Abflussrohr DN 40**
PP-MD schalloptimiertes
Abwasserstecksystem mit geprüften Schallwerten
(LAFmax,n) von 20 dB(A) bis 30 dB(A), abhängig der
Bauaufgabe, entsprechend der DIN 4109 im diagonal
darunterliegendem Raum.

Für Entwässerungsanlagen von Gebäuden nach DIN EN 12056
in Verbindung mit DIN 1986 - 100.
PP-MD Rohre und Formstücke sind für die Anwendung innerhalb von Gebäuden (Anwendungskennzeichen B- Building) in Anlehnung an DIN EN 1451 - 1 geprüft und zugelassen.
(Zulassung Nr. Z-42.1-432)

Die Rohre DN 30 bis DN 150 mit angeformten
Muffen und werkseitig vormontierter Lippendichtung aus
EPDM bestehen aus einem schalloptimierten
3-Schicht-Rohr.

Die Formstücke DN 30 bis DN 150 mit
angeformten Muffen und werkseitig vormontierter
Lippendichtung aus EPDM bestehen aus PP, mit
angeformten Rippen an der Muffe, mit visueller
Einstecktiefenkontrolle, sowie Markierung für einfache
Montageausrichtung.

Verlegung nach Herstellerrichtlinien unter Einhaltung
der DIN EN 12056 und DIN 1986-100.

Werkstoff: Polypropylen-Copolymer, mineralverstärkt,
halogenfrei
Längenausdehnung: 0,08 mm (m * K)
Temperaturbeständig: bis 90°C, kurzzeitig 100°C
Baustoffklasse: DIN 4102-B2, normal entflammbar, nicht
brennend abtropfend, Klasse E nach DIN EN 13501-1,
normal entflammbar, nicht brennend abtropfend
Ringsteifigkeit: 4 KN/m² UV Beständigkeit: Lagerung im
Freien bis zu 2 Jahre Das PP-MD  Rohr ist innen
weiß, zur besseren Inspezierbarkeit bei einer
Kanalfernsehuntersuchung.

Verlegung nach Herstellerrichtlinien unter Einhaltung
der DIN EN 12056 und DIN 1986-100.

Für das ausgeschriebene Produkt liegt eine
Haftungsübernahmevereinbarung zwischen dem Hersteller
und dem ZVSHK bzw. dem BTGA vor.

Das Abwassersystem ist gemäß DIN 4109 gegen
Körperschallübertragung vom Baukörper zu trennen.

Montagehöhe bis 3,50 m.
Verlegen in Zentralen, Schächten, in abgehängten Deckenbereichen, Trockenbauwänden. Mit Behinderungen durch Installationen ist zu rechnen und in die Einheitspreise
einzukalkulieren.

Verschnitt ist in die Einzelpreise pro
Meter einzukalkulieren

Einschl. der erforderlichen Verbindungs-, Dichtungsmaterialien.

Nennweite DN 40

Bieterangabe(n):

Fabrikat/Typ:
‘
'...................................................................................................' ‘
vom Bieter einzutragen
Menge: 3,500 m

**01.02.0009 PP-MD - Abflussrohr DN 50**
für vor beschriebenes Abwasserrohr, jedoch
Nennweite DN 50
Menge: 6,250 m

**01.02.0010 PP-MD - Abflussrohr DN 70**
für vor beschriebenes Abwasserrohr, jedoch
Nennweite DN 70
Menge: 5,500 m

**01.02.0011 PP-MD - Abflussrohr DN 100**
für vor beschriebenes Abwasserrohr, jedoch
Nennweite DN 100
Menge: 50,500 m

**01.02.0012 PP-MD - Bogen DN 40**
Rohrbogen als Zulage für vor beschriebenes Abwasserrohr
in allen handelsüblichen Winkelgraden, jedoch
Nennweite DN 40
Menge: 3,000 St

**01.02.0013 PP-MD - Bogen DN 50**
Rohrbogen als Zulage für vor beschriebenes Abwasserrohr
in allen handelsüblichen Winkelgraden, jedoch
Nennweite DN 50
Menge: 9,000 St

**01.02.0014 PP-MD - Bogen DN 90**
Rohrbogen als Zulage für vor beschriebenes Abwasserrohr
in allen handelsüblichen Winkelgraden, jedoch
Nennweite DN 90
Menge: 2,000 St

**01.02.0015 PP-MD - Bogen DN 100**
Rohrbogen als Zulage für vor beschriebenes Abwasserrohr
in allen handelsüblichen Winkelgraden, jedoch
Nennweite DN 100
Menge: 26,000 St

**01.02.0016 PP-MD - Abzweig DN 56**
Abzweig als Zulage für vor beschriebenes Abwasserrohr in allen lieferbaren
Ausführungen und Winkelgraden, jedoch
Nennweite DN 56
Menge: 1,000 St

**01.02.0017 PP-MD - Abzweig DN 70**
Abzweig als Zulage für vor beschriebenes Abwasserrohr in allen lieferbaren
Ausführungen und Winkelgraden, jedoch
Nennweite DN 70
Menge: 1,000 St

**01.02.0018 PP-MD - Abzweig DN 90**
Abzweig als Zulage für vor beschriebenes Abwasserrohr in allen lieferbaren
Ausführungen und Winkelgraden, jedoch
Nennweite DN 90
Menge: 6,000 St

**01.02.0019 PP-MD - Abzweig DN 100**
Abzweig als Zulage für vor beschriebenes Abwasserrohr in allen lieferbaren
Ausführungen und Winkelgraden, jedoch
Nennweite DN 100
Menge: 31,000 St

**01.02.0020 PP-MD - Abzweig DN 125**
Abzweig als Zulage für vor beschriebenes Abwasserrohr in allen lieferbaren
Ausführungen und Winkelgraden, jedoch
Nennweite DN 125
Menge: 7,000 St

*Hinweis: Zubehör und Sonstiges*

**01.02.0021 Haltekralle DN 100**
Haltekralle DN 100 für vor beschriebenes Abwasserrohr.

Zum Erstellen von längskraftschlüssigen Steckverbindungen.

Werkstoff: CrNi-Stahl 1.4301 (DIN EN 10088)
Maximaler Innendruck (kPa): 200 kPa

Nennweite: DN 100
Menge: 10,000 St

**01.02.0022 Haltekralle DN 125**
Haltekralle DN 125 für vor beschriebenes Abwasserrohr.

Zum Erstellen von längskraftschlüssigen Steckverbindungen.

Werkstoff: CrNi-Stahl 1.4301 (DIN EN 10088)
Maximaler Innendruck (kPa): 200 kPa

Nennweite: DN 125
Menge: 3,000 St

**01.02.0023 Übergangsverbinder DN 40**
Übergangsverbinder als Zulage vor beschriebenes Abwasserrohr,zum Anschluss von Fremdwerkstoffen
an PP Leitungen, z.B. Stahl oder Kunststoff.
Werkstoff EPDM, Schneckengewindeschelle aus Chromstahl,
Nennweite: DN 40
Menge: 6,000 St

**01.02.0024 Schmutzwasserentlüftung DN100**
Schmutzwasserentlüftung DN100 bestehend aus:

Dachhaubenkopf: Aus Stahlblech mit AluminiumZinkbeschichtung, außen und innen
pulverbeschichtet mit Regenhaube zur
Abdeckung von Dachdichtungsbahn und
Spannband.
Standrohr: Doppelwandig mit
eingeschlossener PUR-Isolierung und
Flansch mit Mörteleinfüllöffnung.
Rohranschlusslänge: unter Flansch 300
mm zum direkten Anschluss von HT-Rohr
und SML-Rohr. Material: außen
Stahlblech mit AluminiumZinkbeschichtung, innen Kunststoffrohr
(HT). Qualitätsmerkmale: korrosionsund UV-beständig. Taupunkt-Prüfung: FIW,
München Befestigung: ausschließlich
vom Dach Farbe: schwarz
Standrohrlänge: 650 mm
Schiebeflansch: Aus Aluminium, stufenlos über Standrohr
stülpbar, für DN100

Fabrikat der Planung:  Gebavent
Typ der Planung:  FDS 100650S + FLS100

oder gleichwertig

angebotenes Fabrikat: '..........................'

angebotenes Typ: '..........................'

Nur Liefern.
Menge: 3,000 St

**01.02.0025 Schmutzwasserentlüftung DN160**
Schmutzwasserentlüftung wie vor beschriebene, jedoch
Nennweite DN 160

Nur liefern.
Menge: 1,000 St

**01.02.0026 Anschluss an Schmutzwasserentlüftung DN100**
Anschluss an gelieferter Schmutzwasserentlüftung DN100
einschl. aller erforderlichen Materialien herstellen.
Menge: 3,000 St

**01.02.0027 Anschluss an Schmutzwasserentlüftung DN160**
Anschluss an gelieferter Schmutzwasserentlüftung DN160
einschl. aller erforderlichen Materialien herstellen.
Menge: 1,000 St

#### Bereich 01.03 Dämmung an Abwassertechnischen Anlagen

*Hinweis: Dämmung für Kunsstoff Abflussrohre*

**01.03.0001 PE- Schlauchisolierung DN 40 x 9mm**
für vor beschriebene Schlauchisolierung, jedoch
Nennweite DN 40 x 9mm
Menge: 3,500 m

**01.03.0002 PE- Schlauchisolierung DN 50 / 56 x 9mm**
Schalltechnische und thermische Dämmung speziell an Abwasserleitungen aus Kunststoff mit halbhartem Polyethylen-Schaumstoff in Wellenprofilform mit geschlossenzelliger Materialstruktur und einer strapazierbaren Folienummantelung.

Baustoffklasse: normalentflammbar, DIN EN 13501-1, Euroklasse E
EG-Konformitätszertifikat 0551-PEF-12.1.e
der Güteschutzgemeinschaft Hartschaum e.V. Celle

Reduzierung von Körperschallübertragung in Anlehnung an DIN EN 14366 gemäß Prüfberichte P-BA 275/2008 vom Fraunhofer Institut für Bauphysik, Stuttgart.

Anwendungsbereich:
obere Anwendungsgrenztemperatur: bis 100 °C
untere Anwendungsgrenztemperatur: wie bei Heizungs- und Sanitäranlagen üblich

Alle Nähte sind mit selbstklebenden Bändern fachgerecht zu verschließen.

Verschnitt ist in die Einzelpreise pro
Meter einzukalkulieren

Nennweite DN 50 / 56 x 9mm
Menge: 6,250 m

**01.03.0003 PE- Schlauchisolierung DN 90 x 9mm**
für vor beschriebene Schlauchisolierung, jedoch
Nennweite DN 90 x 9mm
Menge: 2,000 m

**01.03.0004 PE- Schlauchisolierung DN 100 x 9mm**
für vor beschriebene Schlauchisolierung, jedoch
Nennweite DN 100 x 9mm
Menge: 80,000 m

**01.03.0005 PE- Schlauchisolierung DN 125 x 9mm**
für vor beschriebene Schlauchisolierung, jedoch
Nennweite DN 125 x 9mm
Menge: 28,000 m

**01.03.0006 Wickelbandage WF2 70 x 3600**
zur nachträglichen Dämmung von Rohrverbindungsstellen
aus Polyetylen, mit feuchtigkeits - sperrender Polyethylenfolie
Menge: 1,000 St

**01.03.0007 Wickelbandage WF2 100 x 3600**
zur nachträglichen Dämmung von Rohrverbindungsstellen
aus Polyetylen, mit feuchtigkeits - sperrender Polyethylenfolie
Menge: 1,000 St

#### Bereich 01.04 Rohrschottungen/Brandschutz

*Hinweis: Brandschutzmanschette*

**01.04.0001 Brandschutzmaschette DN 50**
Brandschutzmaschette zugelassen für brennbare Abwasserrohre bis 160 mm
Mehrschichtverbundrohrsysteme bis 1,5 mm
Alueinlage, incl. PE-Dämmung bis 5 mm
Einbaumöglichkeiten:
- Geradeeinbau Wand und Decke
- Schrägeinbau bis 45° für Wand und Decke
- Einsatz mit 2 x 45° Bogen 0-Abstandeinbau zu anderen
Brandschutzsystemen
- PE-Rohre bis DN 100 (110 mm)
- Nicht brennbare Rohre mit MiWo Dämmung
- Brennbare Rohre (Mehrschicht) mit MiWo Dämmung
- Lüftungsschott bis DN125
- Zugelassen für Holzdecken bis F 30 (ABZ-Anlage 28)
- mit Kautschukdämmung (Schwitzwasserdämmung)

Einbaubedingungen:
Wände ab 100 mm (beidseitige Montage)
Decke ab 150 mm (Unterseite Decke)
Einbau in die Decke möglich

Nennweite DN 50

angebotenes Fabrikat:
'..............................'

angebotener Typ:
'.............................' ‘
vom Bieter einzutragen
Menge: 1,000 St.

**01.04.0002 Brandschutzmaschette DN 90**
Brandschutzmanschette wie vor beschrieben, jedoch

Nennweite DN 90
Menge: 2,000 St.

**01.04.0003 Brandschutzmaschette DN 100**
Brandschutzmanschette wie vor beschrieben, jedoch

Nennweite DN 100
Menge: 4,000 St.

**01.04.0004 Brandschutzmaschette DN 125**
Brandschutzmanschette wie vor beschrieben, jedoch

Nennweite DN 125
Menge: 1,000 St.

### Titel 02 412 - Wasseranlagen

#### Bereich 02.01 Einrichtungsgegenstände und Zubehör

*Hinweis: Vorbemerkungen San. Einrichtungsgegenstände*
In die Ausschreibung wurden sanitäre Einrichtungsgegenstände aufgenommen, die einem mit dem Bauherrn abgestimmten Qualitätsstandard entsprechen.

Sämtliche Einrichtungsgegenstände sind so zu befestigen, dass sie hohen mechanischen Beanspruchungen standhalten. Die Befestigungen erfolgen an Mauerwerkswänden oder innerhalb von Trockenbau-Ständerwerk. Befestigungen an abgehängte
Decken sind nicht zulässig. Die Befestigung hat ausschließlich an konstruktiven Bauteilen zu erfolgen.

Vor Unterputzventilen, Eckventilen, Be- und Entlüftern, Wandarmaturen, Geruchverschlüssen etc.
sind die in der Wand liegenden Rohrleitungen mittels
Befestigungsschienen zusätzlich so zu befestigen,
dass die auf gefliesten oder gestrichenen Wänden
montierten Armaturen fest installiert sind und nicht
bewegt werden können.

Bei Fliesendurchdringungen von Abwasser- und Wasserleitungen sind die Rohrleitungsanschlüsse fliesenbündig dauerelastisch zu verschließen, so dass kein
Spritzwasser hinter die Verfliesung eindringen kann.

Sämtliche Installationen sind auf Fliesenfuge/Kreuzfuge oder Plattenmitte auszuführen.

Kleinmaterialien wie Hahnverlängerungen, Rosetten
etc. gehören zum Umfang der Leistungspositionen.

Bei Wandaustritten sind körperschalldämmende
Elemente vorzusehen. Es darf kein starrer Kontakt
der Rohrleitungen mit dem Baukörper erfolgen.

In die Einheitspreise der folgenden Positionen ist
die Lieferung, die Montage und der betriebsfertige
Anschluss - unter Beachtung der o.a. Ausführungen -
einzukalkulieren.

*Hinweis: Waschtischausstattung (WT)*

**02.01.0001 WT-Waschtisch 55x44**
Waschtisch
- mit Hahnloch
- mit Überlauf
- rechteckige Grundform
- aus Sanitärkeramik
- für Stockschraubenbefestigung

Breite:  550 mm
Tiefe:  440 mm
Farbe:  weiß
Grundform:  rechteckig

angebotenes Fabrikat: '..............................'

angebotener Typ:
'..............................'
Menge: 2,000 St

**02.01.0002 WT-Waschtisch 55x44, für Aufsatzmontage**
Waschtisch
- für Aufsatzmontage
- mit Hahnloch
- mit Überlauf
- rechteckige Grundform
- aus Sanitärkeramik
- für Stockschraubenbefestigung

Breite:  550 mm
Tiefe:  440 mm
Farbe:  weiß
Grundform:  rechteckig

angebotenes Fabrikat: '..............................'

angebotener Typ:
'..............................'
Menge: 4,000 St

**02.01.0003 WT-Waschtisch 60x55, unterfahrbar**
Waschtisch
- aus Mineralguss oder Sanitärkeramik mit porenfreier Oberfläche
- sichtbarer Überlauf
- unterfahrbar
- für Einlocharmatur vorgerichtet
- belastbar nach DIN EN 14688
- für Stockschraubenbefestigung
- CE-Kennzeichnung

Breite:  600 mm
Tiefe:  550 mm
Farbe:  weiß
Grundform:  rechteckig

angebotenes Fabrikat: '..............................'

angebotener Typ:
'..............................'
Menge: 1,000 St

**02.01.0004 WT-Durchlauferhitzer 4,4kW / 230V**
Elektronisch geregelter Mini-Durchlauferhitzer zur Einzelversorgung eines Handwaschbeckens.

Betrieb mit druck- und druckloser Armatur möglich.

Elektronisch geregelter Mini-Durchlauferhitzer mit Regelelektronik, Auslauftemperatursensorund variabler Begrenzung der Durchflussmenge.
Wunschtemperatur bis zur maximalen Leistung. Interne Temperaturbegrenzung von 30 - 50GradC.
Verbrühschutz durch automatische Leistungsanpassung.
Über- und Untertischmontage möglich.
Elektronische Leistungsregelung für energie- und wassersparenden Betrieb.
Montage: Rückwand mit Bohrschablone für 2-Punkt-Befestigung.
Gerätekappe und innere Baugruppe entnehmbar. Metall-Wasseranschlüsse: 1/2" Adapter.
Netzanschlussleitung: Festanschluss. IP 25
Fehleranalyse durch LED-Diagnoseampel.

Blankdraht-Heizsystem für kalkhaltige und kalkarme Wässer. Sicherheitssystem mit Druckabschaltung und elektronischer Temperaturüberwachung.

Technische Daten:
Nennspannung: 230 V
Nennleistung: 4,4 kW
Nennstrom: 19,1 A, Absicherung: 20 A
Frequenz: 50/60 Hz
Schutzart (IP): IP25,Energieeffizienzklasse: A
Wasseranschluss: G 3/8 A,Max. zulässiger Druck: 1 MPa,Max.

Kunststoff,Farbe: weiß

Maße:
Höhe: 143mm,Breite: 190 mm,Tiefe: 82 mm,Länge Anschlusskabel: 700 mm
Gewicht: 1,7 kg

Fabrikat der Planung:  Stiebel Eltron
Typ der Planung:  DEM 4

oder gleichwertig

angebotenes Fabrikat:
'..........................'

angebotenes Typ:
'..........................'
Menge: 3,000 St

**02.01.0005 WT-Montageelement**
Waschtisch Montageelement
für den Einbau in Metall- oder Holzständerwände und als Vorwand- oder Eckmodul. Für Waschtisch mit Einlocharmatur.

Komplett vormontierte Einheit, bestehend aus:
- selbsttragendem Montagerahmen, pulverbeschichtet
- zwei Haltebolzen M 10, höhen- und seitenverstellbares Abstandsmaß
- schallentkoppelte Armaturentraverse zur Befestigung von Wandscheiben
- Anschlussbogen DN 40/50 mit Gummimanschette NW 30/50 (zugleich Dichtung), inkl. Bauschutzstopfen

Bauhöhe:  1120 mm

einschl. Wandbefestigungsmaterial für Mauerwerks- oder Betonwände

angebotenes Fabrikat:
'..............................'

angebotener Typ:
'..............................'
Menge: 6,000 St

**02.01.0006 WT-Montageelement (Barrierefrei)**
Waschtisch Montageelement Barrierefrei.
Waschtischmodul für UP-Geruchsverschluss (separate Position), Bauhöhe 1120 mm für den Einbau in Metall- oder Holzständerwände. Zum Aufbau von unterfahrbaren Waschtischanlagen gemäß DIN 18040 - 1 (Barrierefreies Bauen - Teil 1: Öffentlich zugängliche Gebäude), für Einlocharmaturen

bestehend aus:
- selbsttragendem Montagerahmen, pulverbeschichtet
- zwei Haltebolzen M 10, höhen- und seitenverstellbares Abstandsmaß

angebotenes Fabrikat:
'..............................'

angebotener Typ:
'..............................'
Menge: 1,000 St

**02.01.0007 WT-Schallschutzset**
Zur Reduzierung der Schallübertragung zwischen Keramik und Wand um bis zu 8 db(A). Die Lieferung erfolgt als Set im Polybeutel inklusive Schalldämmtüllen, Schalldämmringen und Unterlegscheiben.

Material: Hochwertiger PE-Schaumstoff in 5 mm Stärke, hohe Stauchhärte, säurebeständig, silikonverträglich, FCKW-frei.
Menge: 7,000 St

**02.01.0008 WT-IR-Sensorarmatur, 100mm, Kaltwasser**
Berührungslos arbeitende, elektronisch gesteuerte Waschtischarmatur mit Infrarot-Präsenzsensor für druckfesten Betrieb
- Armatur für Kaltwasser
- Automatische, einstellbare Hygienespülung
- für Batteriebetrieb mit integriertem Batteriefach 6V
- einschl. Befestigungsmaterial für Waschtischmontage
- einschl. Anschlussschläuche mit intgr. Rückflussverhinderer

Maße:
Ausladung (Mitte Armaturenfuß bis Strahlregler) 100-105 mm,
Auslaufhöhe über Waschbeckenoberkante 100-105 mm,
Strahlwinkel 30°
elt. Betrieb: Batterie

angebotenes Fabrikat: '..........................'

angebotenes Typ:
'..........................'
Menge: 4,000 St

**02.01.0009 WT-IR-Sensorarmatur, 100mm, Mischwasser**
Berührungslos arbeitende, elektronisch gesteuerte Waschtischarmatur mit Infrarot-Präsenzsensor für druckfesten Betrieb
- Armatur für mischbares Kalt- und Warmwasser
- Automatische, einstellbare Hygienespülung
- für Batteriebetrieb mit integriertem Batteriefach 6V
- einschl. Befestigungsmaterial für Waschtischmontage
- einschl. Anschlussschläuche mit intgr. Rückflussverhinderer

Maße:
Ausladung (Mitte Armaturenfuß bis Strahlregler) 100-105 mm,
Auslaufhöhe über Waschbeckenoberkante 100-105 mm,
Strahlwinkel 30°
elt. Betrieb: Batterie

angebotenes Fabrikat: '..........................'

angebotenes Typ:
'..........................'
Menge: 2,000 St

**02.01.0010 WT-IR-Sensorarmatur, 130-150mm, Mischwasser**
Berührungslos arbeitende, elektronisch gesteuerte Waschtischarmatur mit Infrarot-Präsenzsensor für druckfesten Betrieb
- Armatur für mischbares Kalt- und Warmwasser
- Automatische, einstellbare Hygienespülung
- für Batteriebetrieb mit integriertem Batteriefach 6V
- einschl. Befestigungsmaterial für Waschtischmontage
- einschl. Anschlussschläuche mit intgr. Rückflussverhinderer

Maße:
Ausladung (Mitte Armaturenfuß bis Strahlregler) 130-150 mm,
Auslaufhöhe über Waschbeckenoberkante 90-105 mm,
Strahlwinkel 30°
elt. Betrieb: Batterie

angebotenes Fabrikat: '..........................'

angebotenes Typ:
'..........................'
Menge: 1,000 St

**02.01.0011 WT-Eckregulierventil DN 15**
1/2" chrom mit ASAG entzinkungsbeständig mit Griff,
Verlängerung und Schubrosette, Zugfeste Messing - Konus
- Quetschverschraubung mit Längenausgleich, Geräuschklasse I, Mit selbstdichtendem Anschlussgewinde
Werkstoff: Entzinkungsbeständiger Messing,
Dimension: 1/2"/DN 15
Anschluss: 1/2"/DN 15-Abgang 3/8"/DN 10
Oberfläche: chrom
mit Anschlussröhrchen 10 mm oder flexiblen Schläuchen
nach DVGW W543, Gruppe I u. DVGW 270 KTW-A

angebotenes Fabrikat:
'..............................'

angebotener Typ:
'..............................'
Menge: 5,000 St

**02.01.0012 WT-Probenahme-Eckregulierventil DN 15**
Kombiarmatur bestehend aus Eckventil und Probenahme-Ventil zur Entnahme von Trinkwasserproben nach DIN ISO 19 458.
1/2" chrom mit ASAG entzinkungsbeständig mit Griff,
Verlängerung und Schubrosette, Zugfeste Messing - Konus
- Quetschverschraubung mit Längenausgleich, Geräuschklasse I, Mit selbstdichtendem Anschlussgewinde
Werkstoff: Entzinkungsbeständiger Messing,
Dimension: 1/2"/DN 15
Anschluss: 1/2"/DN 15-Abgang 3/8"/DN 10
Oberfläche: chrom
mit Anschlussröhrchen 10 mm oder flexiblen Schläuchen
nach DVGW W543, Gruppe I u. DVGW 270 KTW-A

angebotenes Fabrikat:
'..............................'

angebotener Typ:
'..............................'
Menge: 2,000 St

**02.01.0013 WT-Röhrengeruchverschluss**
Rohrbogengeruchsverschluss für Waschbecken, verchromt,
Abgang horizontal
Farbe/Oberfläche: hochglanz-verchromt
Maße: d (mm) 40,  G 1 1/4 "
Menge: 6,000 St

**02.01.0014 WT-UP-Röhrengeruchverschluss**
Geruchsverschluss aus Kunststoff für Unterputz-Wandmontage mit waagerechtem Abgang, höhenverstellbar, güteüberwacht nach DIN EN 274, mit Anschlussbogen aus Messing, verchromt, mit verchromter Abdeckplatte aus Kunststoff

G x DN: 1 1/4" x 50/40
Menge: 1,000 St

**02.01.0015 WT-Ablaufventil**
Ablaufventil mit freiem Auslauf

Werkstoff: Edelstahl/Kunststoff

Maße: 1 1/4", D (cm) 6,3, H (cm) 3,5, h (cm) 0-5
Menge: 7,000 St

*Hinweis: WC-Ausstattung (WC)*

**02.01.0016 WC-Tiefspüler, 52cm, wandhängend, spülrandlos**
Wand-Tiefspül-WC ohne Spülrand, mit verdeckter Befestigung aus Sanitärporzellan nach DIN-EN33 und DIN-EN997 für Unterputzspülkasten mit 4l, 5l und 6l Inhalt verdeckter Abgang waagerecht

Ausladung:  520 - 540 mm
Breite:  360mm
Farbe:  weiß
Grundform:  rechteckig

einschl. passendem WC-Sitz aus Kunststoff mit Deckel, Scharnier aus Edelstahl, Farbe weiß, Befestigung von oben

angebotenes Fabrikat:
'..............................'

angebotener Typ:
'..............................'
Menge: 8,000 St

**02.01.0017 WC-Tiefspüler, 70cm, wanhhängend, spülrandlos**
Wand-Tiefspül-WC ohne Spülrand mit verlängerter Ausladung, mit sichbarer Befestigung aus Sanitärporzellan nach DIN-EN33 und DIN-EN997 für Unterputzspülkasten mit 6l Inhalt verdeckter Abgang waagerecht, einschl. verlängertem Spülrohr

Ausladung:  700 mm
Breite:  360mm
Farbe:  weiß

einschl. passendem WC-Sitz aus Kunststoff mit Deckel, Scharnier aus Edelstahl, Farbe weiß

angebotenes Fabrikat:
'..............................'

angebotener Typ:
'..............................'
Menge: 1,000 St

**02.01.0018 WC-Montageelement**
Montageelement mit Universal-Spülkasten, Bauhöhe 1120 mm, für den Einbau in Metall- oder Holzständerwände und als Vorwand- oder Eckmodul; auch für die Einzelblockmontage geeignet.

Komplett vormontierte Einheit, bestehend aus:

Spülkasten
- Universal-Spülkasten für Betätigung von vorne
- Sicherheitstank aus schlagzähem Kunststoff
- Spülkasten komplett vormontiert und versiegelt
- Spülkastenanschluss mit 1/2" Innengewinde
- 10 Liter Tankvolumen mit einstellbarer Spülmenge, 6 Liter voreingestellt
- schwitzwasserisoliert für Betätigungsplatten und WC-Armatur
- als Zweimengenspülkasten einsetzbar
- nach DIN EN 14055 geprüft
- Armaturengruppe 1 nach DIN 4109
- geräuscharmes hydraulisches Füllventil

Montagemodul:
- selbsttragender Montagerahmen, pulverbeschichtet
- zwei Haltebolzen und Muttern M 12
- WC-Ablaufbogen DN 90 mit Übergangsadapter DN 90/100 aus PP
- Übergangsadapter auch für waagerechten Einbau geeignet
- WC-Anschlussgarnitur DN 90, einschließlich Bauschutzstopfen

einschl. Befestigungsmaterial für Mauerwerks- und Betonwände

angebotenes Fabrikat: '..............................'

angebotener Typ:
'..............................'
Menge: 8,000 St

**02.01.0019 WC-Montageelement (barrierefrei)**
Montageelement mit Universal-Spülkasten, Bauhöhe 1120 mm, für den Einbau in Metall- oder Holzständerwände und als Vorwand- oder Eckmodul; auch für die Einzelblockmontage geeignet. Für alle gängigen WC-Keramiken mit Ausladung >60cm. Behindertengerecht.

Maße:
Bauhöhe:  1120mm
Breite:  450mm
Tiefe:  130mm

Einstellung einer erhöhten Keramikbefestigung für 48 cm Sitzhöhe, gemäß DIN 18040 möglich (DIN 18040: Barrierefreies Bauen - Teil 1: Öffentlich zugängige Gebäude und Arbeitsstätten)

einschl. Befestigungsmaterial für Wände in Holzrahmenbauweise.

angebotenes Fabrikat: '..............................'

angebotener Typ:
'..............................'
Menge: 1,000 St

**02.01.0020 WC-Befestigungselement für Stützklappgriff links**
Befestigungs-Element für Griff- und Haltesysteme passend für vorgenanntes barrierefreis WC-Montageelement, linke
Bauform für Stützklappgriff links.
Maße: Höhe 1.120 mm, Breite 294 mm, Tiefe 48 mm

einschl. Befestigungsmaterial für Wände in Holzrahmenbauweise.
Menge: 1,000 St

**02.01.0021 WC-Befestigungselement für Stützklappgriff rechts**
Befestigungs-Element für Griff- und Haltesysteme passend für vorgenanntes barrierefreis WC-Montageelement, rechte
Bauform für Stützklappgriff rechts.
Maße: Höhe 1.120 mm, Breite 294 mm, Tiefe 48 mm

einschl. Befestigungsmaterial für Wände in Holzrahmenbauweise.
Menge: 1,000 St

**02.01.0022 WC-Betätigungsplatte, 2 Mengen, Edelstahl**
WC-Betätigungsplatte mit Zweimengentechnik aus Edelstahl passend für vorgenannte WC-Montageelemente.
Betätigungsplatte für Spülkästen zur Betätigung von vorne mit kleiner Revisionsöffnung, inklusive Betätigungsstangen und Befestigungsmaterial.

Abmessungen ca. (B x H x T):  246 x 164x 11 mm
Farbe:  Edelstahl gebürstet

angebotenes Fabrikat: '..............................'

angebotener Typ:
'..............................'
Menge: 8,000 St

**02.01.0023 WC-Betätigungsplatte, IR-Steuerung, Kunststoff (verchromt)**
WC-Infrarot-Spülarmatur
- lange Sensorreichweite
- Gehäuse aus verchromtem Kunststoff
- für Unterputzkasten mit kleiner Revisionsöffnung.

Netzbetrieb: über Netzteil 230 V AC/6 V DC (separate Position)

Abmessungen ca. (B x H x T):  130 x 130 x 9 mm
Farbe:  weiß

angebotenes Fabrikat: '..............................'

angebotener Typ:
'..............................'
Menge: 1,000 St

**02.01.0024 WC-Funkauslösung WC-Spülung**
Funk-Empfängermodul zur Auslösung der Spülung passend für vorgenannte Einmengen-WC-Betätigungsplatte und vorgenannten Spülkasten. Zusätzliche manuelle Spülauslösung über Betätigungsplatte möglich.

Technische Daten:
Versorgungsspannung:  12V
einstellb. Spülmenge:  4,5/6/7,5/9l

einschl. Auslösemotor
einschl. externem Trafo 230V/12V zur Stromversorgung

angebotenes Fabrikat: '..............................'

angebotener Typ:
'..............................'
Menge: 1,000 St

**02.01.0025 WC-Schallschutzset**
Zur Reduzierung der Schallübertragung zwischen Keramik und Wand um bis zu 8 db(A). Die Lieferung erfolgt als Set im Polybeutel inklusive Schalldämmtüllen, Schalldämmringen und Unterlegscheiben.

Material: Hochwertiger PE-Schaumstoff in 5 mm Stärke, hohe Stauchhärte, säurebeständig, silikonverträglich, FCKW-frei.
Menge: 9,000 St

**02.01.0026 WC-Türstopper & Kleiderhaken**
zylindrischer Haken mit Befestigungsrosette und schwarzem Türpuffer
- dient zum Aufhängen von Kleidungsstücken und anderen
Utensilien
- diebstahlgeschützt durch verdeckte Verschraubung
- 72 mm tief, Rosettendurchmesser 18 mm

Farbe:  Edelstahl gebürstet
Ausladung (mm):  72 mm

angebotenes Fabrikat: '..............................'

angebotener Typ:
'..............................'
Menge: 8,000 St

*Hinweis: Behindertengerechte Ausstattung (BA)*

**02.01.0027 BA-Stützklappgriff 85cm**
Stützklappgriff aus Kunststoff, Ausladung 850mm, Farbe weiß, Ø 34 mm, mit korrosionsgeschütztem durchgehendem Stahlkern, Griffigkeit durch Rändelung, Ausladung hochgeklappt 312 mm, mit einstellbarer Bremse in der Produktfarbe, links und rechts einsetzbar, Papierrollenhalter mit selbsteinstellender und wartungsfreier Abrollbremse. Stahlverstärkter Montageplatte für Dreipunktbefestigung, einhängbar in vormontierte Schrauben, mit Abdeckung aus Kunststoff für verdeckte Verschraubung mit Griffigkeit durch Rändelung.

einschließlich Befestigungsmaterial zur Befestigung an vorgenanntem Befestigungselement und Befestigung an Wänden in Holzrahmenbauweise.

angebotenes Fabrikat: '..............................'

angebotener Typ:
'..............................'
Menge: 2,000 St

**02.01.0028 BA-Spülauslösung/Ruftaster für Stützklappgriff**
Spülauslösung montiert in Stützklappgriffe aus Kunststoff mit großem Taster mit Piktogramm, mit Farbe und Motiv der gewählten Ausführung.
Technische Merkmale: Spiralkabel 4adrig 0,75 mm², für Steuerspannung bis 24 V, mindestens Schutzart IP X4 (Abzweigkasten UP6). Die Ausführung erfüllt die Anforderungen nach DIN 18040.
E-Taster für vorgenannte WC-Spülung in Pos. 02.01.0024.
Menge: 1,000 St

**02.01.0029 BA-Haltegriff 100cm**
Haltegriff aus Kunststoff, 100cm Länge, Farbe weiß,
Ø 34 mm, mit korrosionsgeschütztem durchgehendem Stahlkern, Griffigkeit durch Rändelung, mit Abdeckung aus Kunststoff für verdeckte Verschraubung

einschließlich Befestigungsmaterial zur Befestigung an Wänden in Trockenbaubauweise.

angebotenes Fabrikat: '..............................'

angebotener Typ:
'..............................'
Menge: 1,000 St

**02.01.0030 BA-Rückenlehne barrierefreies WC inkl. Stützklappgriffen**
gepolsterte Lehne mit beidseitig angebrachten, rechtwinklig gebogenen Befestigungsstangen
dient zum Abstützen des Rückens auf dem WC
mit durchgehendem, korrosionsgeschütztem Stahlkern
Montage an Stützklappgriffen oder Wandstützgriffen mit Wandplatte, bauseits verstellbar
640 mm bis 670 mm breit, 220 mm hoch und 150 mm tief, Rückenstütze 350 mm breit, Stangendurchmesser 33 mm
Rückenpolster aus schwarzem PUR
aus hochglänzendem Polyamid nach HEWI Farbtabelle
erfüllt die Anforderungen nach BS-Standard BS 8300:2009+A1:2010/Doc M
Menge: 1,000 St

*Hinweis: Urinalausstattung (UA)*

**02.01.0031 UA-Urinal, wasserlos**
Urinal aus Sanitärkeramik mit verdecktem Zulauf, Ablauf nach hinten, spülrandlos, mit Zielobjekt.
Wasserlos

Technische Daten (ca.)
Höhe:  600 mm
Breite:  325 mm
Tiefe:  300 mm
Farbe:  weiß

Fabrikat der Planung: Schoof & Uridoc GmbH
oder gleichwertig

angebotenes Fabrikat: '..............................'

angebotener Typ:
'..............................'
Menge: 5,000 St

**02.01.0032 UA-Montageelement, wasserlos**
Urinalmodul zur Aufnahme von manuellen und elektronischen Betätigungssystemen. Für den Einbau in Metall- oder Holzständerwände und als Vorwand- oder Eckmodul.

Komplett vormontierte Einheit, bestehend aus:
- Urinalspülergehäuse mit Vorabsperrung und Rohbauschutz
- Anschluss Rp 1/2"
- zwei verstellbaren Fußstützen für einen Fußbodenaufbau von 0-200 mm
- zwei Haltebolzen M 8
- stufenlos verstellbarer Befestigungsschiene
- stufenlos höhenverstellbarem Abwasseranschluss
- Anschlussbogen DN 50 einschließlich Bauschutzstopfen
- Befestigungsmaterial für Urinal
- Einlaufgarnitur 1/2"

Einschließlich Befestigungsmaterial zur Befestigung an Wänden in Holzrahmenbauweise.

angebotenes Fabrikat: '..............................'

angebotener Typ:
'..............................'
Menge: 5,000 St

**02.01.0033 UA-Schallschutzset**
Zur Reduzierung der Schallübertragung zwischen Keramik und Wand um bis zu 8 db(A). Die Lieferung erfolgt als Set im Polybeutel inklusive Schalldämmtüllen, Schalldämmringen und Unterlegscheiben.

Material: Hochwertiger PE-Schaumstoff in 5 mm Stärke, hohe Stauchhärte, säurebeständig, silikonverträglich, FCKW-frei.
Menge: 5,000 St

*Hinweis: Duschraumausstattung (DA)*

**02.01.0034 DA-Duschwanne**
Flache Duschwanne in klassischen Design mit umlaufender Prägung
Duschfläche in einer Länge von 800 mm
Breite von 1000 mm
Duschtasse in Tiefe 25 mm / Tiefe innen 18 mm
Geringe Tiefe der Duschwanne ermöglicht einen bodengleichen Einbau (in Kombination mit Einbau-System-Rahmen ESR II)
Ablaufloch Ø 90 mm
Optional mit Styroporträger (Höhe mit Styroporträger extraflach 37 mm)
Brausewanne aus Kaldewei Stahl-Email
Großzügige Standfläche durch seitlichen Ablauf
Oberfläche schlag-, kratz- und abriebfest, farbbeständig, lichtecht und säurebeständig
Duschbecken in verschiedenen Farben wählbar
Menge: 1,000 St

**02.01.0035 DA-Sensor Aufputz-Hand-Duschpaneel**
Sensor Aufputz-Hand Duschpaneel, vorbereitet für 12V DC Netzanschluss, mit Thermostatregelung, Wasserabgang im Paneel nach unten über Prallblech. Elektronik Start/Stop mit automatischer Hygienespülung und potentialfreiem Kontakt für Echtzeit Hygienespülung über Externe Steuerung oder GLT. Brauseschlauch Abgang seitlich incl. Brauseschlauch silberfarben 1500 mm Länge und Handduschkopf. Wasserzuführung von hinten mit Eckventil mit Filtersieb.

Netzbetrieb 12 V DC
Maße: Breite 220 mm x Höhe 1000mm x Tiefe 80 mm

Einschließlich:
-- Spannungswandler
-- Wasseranschluss-Set von hinten

oder gleichwertig

angebotenes Fabrikat: '..............................'

angebotener Typ:
'..............................'
Menge: 1,000 St

**02.01.0036 DA-Duschhandlauf mit verschiebbarer Brausehalterstange**
M3 Brausekombination 900 mm. 3-Funktionshandbrause Durchmesser 100 mm (Strahlarten: Regen, Platzregen und Massagestrahl). Anti-Kalk-Funktion. Brausestange 900 mm mit schwenkbarem Schieber aus Metall. Befestigung aus Metall. Befestigung zur erleichterten Montage und für den Renovierungsfall verschiebbar. Brauseschlauch Idealflex 1750 mm. Oberfläche: Chrom Handbrause M3: Mindestwasserdruck 0,1 bar Durchfluss (3 bar): 8 l
Menge: 1,000 St

**02.01.0037 DA-Durchlauferhitzer 21kW / 400V**
Durchlauferhitzer 21kW/400V

Druckfestes Gerät zur Gruppenversorgung von Druckarmaturen.
Elektronisch geregelt,
elektronische Durchflussmengenregelung,
Temperaturwahl von 20 - 60 GradC über Drehwähler, Temperaturverstellung in 0,5 GradC Schritten,
beleuchtets Multifunktionsdisplay zur Anzeige von diversen Werten wie Soll-Temperatur, aktueller Leistungsaufnahme, Energieverbrauch, Durchflussmenge, Uhrzeit, Status- und Serviceanzeige.
2 Memorytasten, ECO-Taste, Wellnessprogramme, Wannenfüllautomatik, Verbrühgefahranzeige (> 43 GradC). Einstellbare Temperaturbegrenzung,
Drehbare Gerätekappe und Bedieneinheit bei Untertischmontage.
vollelektronische Leistungsregelung.

Wandmontageleiste,
Wasseranschluss für Aufputz- & Unterputzinstallation mit 3-Wege-Absperrung.,Schwenkbarer Kaltwassereinlauf. Kunststoffrohrtauglich. Variabler Elektroanschluss (oben/unten).
Leistung: 18 KW, Strahlwasserschutz IP 25.
Fehleranalyse durch auslesbaren Fehlerspeicher im Display und LED-Diagnoseampel. Innere Baugruppe entnehmbar.

Blankdraht-Heizsystem für kalkhaltige und kalkarme Wässer. Elektronisches Sicherheitskonzept mit Luftblasenerkennung. Dauerhafter Verbrühschutz aktivierbar auf max. 43, 50 oder 55 GradC.

Technische Daten:
Nennspannung: 400 V
Nennleistung: 18kW
Nennstrom: 29A, Absicherung: 32A
Schutzart(IP): IP25
Frequenz 2: 50/60 Hz
Wasseranschluss: G 1/2 A,Max. zulässiger Druck: 1 MPa,Max.
Maße:
Höhe: 466 mm,Breite: 225 mm,Tiefe: 116 mm
Gewicht: 3,1 kg
Farbe: weiß

Fabrikat der Planung:  Stiebel Eltron
Typ der Planung:  DHE 18

oder gleichwertig

angebotenes Fabrikat: '..........................'

angebotenes Typ:
'..........................'
Menge: 1,000 St

**02.01.0038 DA-Handtuchhalter**
Handtuchhalter inklusive Befestigungssatz. 4 verdeckte Befestigungspunkte. Befestigung zur erleichterten Montage über Langlöcher. Oberfläche: Chrom Außenmaße (BxTxH): 600x95x16 mm
Menge: 1,000 St

**02.01.0039 DA-Ablage**
inklusive Befestigung
Halterung aus Metall
4 verdeckte Befestigungspunkte
Befestigung zur erleichterten Montage über Langlöcher
Menge: 1,000 St

*Hinweis: Ausgussbecken-Ausstattung (AA)*

**02.01.0040 AA-Ausgussbecken, Stahlform**
Ausgussbecken, 505 x 330 mm, Stahl, innen und außen glasiert, Weiß, ohne Hahnloch, ohne Überlauf, mit Kunststoffumrandung,

inklusive Befestigungsset, Ab- und Überlaufgarnitur mit Kette und Stopfen

angebotenes Fabrikat: '..............................'

angebotener Typ:
'..............................'
Menge: 2,000 St

**02.01.0041 AA-Montageelement**
Montageelement für Ausgussbecken zu Montage von Wandarmaturen.

Bauhöhe:  1120 mm

einschl. Wandbefestigungsmaterial für Mauerwerks- oder Betonwände
Menge: 2,000 St

**02.01.0042 AA-5Liter Kleinspeicher Übertischmontage inkl. Wandarmatur**
Offener, druckloser Kleinspeicher für die Übertischmontage zur Versorgung einzelner Entnahmestelle mit Warmwasser. Kompaktgerät mit kombinierter Niederdruck-Wandarmatur. Temperatureinstellung über Drehschalter mit fester Temperaturrasterung. AutomatischeFrostschutzschaltung bei ausgeschaltetem Gerät. Gehäuse mit EPS-Wärmedämmung. Schnelle Montage mit zugehörigem Installationssystem. Wasser-Schraubanschlüsse aus Metall. Anschlusskabel für Schuko-Stecker oder Festanschluss. Rohrheizkörper aus Kupfer.

Technische Daten:
Anschlussleistung: 2 kW
Phasen: 1/N/PE
Nennspannung: 230 V
Energieeffizienzklasse: A
Bereitschaftsenergieverbrauch/ 24 h bei 65 GradC: 0.2 kWh
Nenninhalt: 5 l
Max. Durchflussmenge: 5 l/min
Bauart: offen
Montageart: Übertisch
Mit Armatur: Niederdruck-Wandarmatur
Mit Display: Nein
Temperaturanzeige: Ohne
Höhe: 423 mm
Breite: 240 mm
Tiefe: 212 mm

Fabrikat der Planung:  Stiebel Eltron
Typ der Planung:  OFP 5 Trend + VL

oder gleichwertig

angebotenes Fabrikat: '..........................'

angebotenes Typ:
'..........................'
Menge: 2,000 St

**02.01.0043 AA-Röhrengeruchverschluss**
Rohrbogengeruchsverschluss für Ausgussbecken,
mit Wandrosette, Abgang horizontal

Verwendungszwecke
- Zum Anschließen an Ausgussbecken
- Für Urinale mit Abgang nach unten

Technische Eigenschaften
- Farbe:  weiß-alpin
- Werkstoff:  Kunststoff
- Sperrwasserhöhe (mm):  70 mm
- d, D / Außendurchmesser (mm):  50 mm

angebotenes Fabrikat:
'..............................'

angebotener Typ:
'..............................'
Menge: 2,000 St

*Hinweis: Wickeltischausstattung (WT)*

**02.01.0044 WT-Wickeltisch, klappbar**
Maße Korpus in mm (BxHxT): 860 x 570 x 100
Tiefe offen in mm: 570
Tiefe geschlossen in mm: 100
Gewicht in kg: 12
max. Belastbarkeit in kg: 100
Menge: 1,000 St

*Hinweis: Küchenausstattung (KÜ)*

**02.01.0045 KÜ-Armatur Ausladung 219mm, Niederdruck, Chrom**
Niederdruck Spültischarmatur für Teeküchen

Befestigungsart: Schaftverschraubung von unten
Armaturengriff: Eingriff aus Metall
Griff mit Temperaturmarkierung: Rot und Blau
Kartuschenschwenkbereich: 100 Grad
Kartuschenübersetzung aus Edelstahl
Heißwassertemperaturbegrenzer: integriert
Kartusche keramisch
Fettreservoir (lebensmittelverträglich)
Geräuschverhalten DIN 4109: Gruppe 1
Lebensdauer: DIN EN 817, DIN EN 200
Mengenregler (l/Min.): 6 Liter
Niederdruck
Rückflusssicherung nach EN 1717: Sonstige
Strahlregler offen (sichtbar)
Temperaturbeständigkeit Dauerlast: 80 Grad
Temperaturbeständigkeit Spitzenlast: 95 Grad
Temperaturregelung: manuelle Bedienung
Auslauf: drehbar (gegossen)
Material Griffaufnahme: Kunststoff
Schwenkbereicher vom Auslauf: 360 Grad
35 mm erforderlicher Hahnlochdurchmesser
Verwendbar für max. Arbeitsplattenstärke: 40 mm
Farbe / Oberfläche: Chrom (glänzend)
Oberfläche: verchromt

Maße:
Außenmaße (BxTxH): 50x264x168 mm
Ausladung: 219 mm
Auslaufhöhe: 134 mm

oder gleichwertig

angebotenes Fabrikat: '..........................'

angebotenes Typ:
'..........................'
Menge: 1,000 St

**02.01.0046 KÜ-Wandschwenkventil KW**
Wandauslaufventil mit Schwenkauslauf
Wandmontage, schwenkbarer Rohrauslauf 200 mm, Luftsprudler

Oberfläche: verchromt
DN: 15
Ausladung (mm): 227
Menge: 2,000 St

**02.01.0047 KÜ-Durchlauferhitzer 27kW / 400V**
Durchlauferhitzer 27kW/400V
für die Warmwasserversorgung der Schulküche

Druckfestes Gerät zur Gruppenversorgung von Druckarmaturen.
Elektronisch geregelt,
elektronische Durchflussmengenregelung,
Temperaturwahl von 20 - 60 GradC über Drehwähler, Temperaturverstellung in 0,5 GradC Schritten,
beleuchtets Multifunktionsdisplay zur Anzeige von diversen Werten wie Soll-Temperatur, aktueller Leistungsaufnahme, Energieverbrauch, Durchflussmenge, Uhrzeit, Status- und Serviceanzeige.
2 Memorytasten, ECO-Taste, Wellnessprogramme, Wannenfüllautomatik, Verbrühgefahranzeige (> 43 GradC). Einstellbare Temperaturbegrenzung,
Drehbare Gerätekappe und Bedieneinheit bei Untertischmontage.
vollelektronische Leistungsregelung.

Wandmontageleiste,
Wasseranschluss für Aufputz- & Unterputzinstallation mit 3-Wege-Absperrung.,Schwenkbarer Kaltwassereinlauf. Kunststoffrohrtauglich. Variabler Elektroanschluss (oben/unten).
Leistung: 27 KW, Strahlwasserschutz IP 25.
Fehleranalyse durch auslesbaren Fehlerspeicher im Display und LED-Diagnoseampel. Innere Baugruppe entnehmbar.

Blankdraht-Heizsystem für kalkhaltige und kalkarme Wässer. Elektronisches Sicherheitskonzept mit Luftblasenerkennung. Dauerhafter Verbrühschutz aktivierbar auf max. 43, 50 oder 55 GradC.

Technische Daten:
Nennspannung: 400 V
Nennleistung: 27kW
Nennstrom: 39A, Absicherung: 40A
Schutzart(IP): IP25
Frequenz 2: 50/60 Hz
Wasseranschluss: G 1/2 A,Max. zulässiger Druck: 1 MPa,Max.
Maße:
Höhe: 466 mm,Breite: 225 mm,Tiefe: 116 mm
Gewicht: 3,1 kg
Farbe: weiß

Fabrikat der Planung:  Stiebel Eltron
Typ der Planung:  DHE 27

oder gleichwertig

angebotenes Fabrikat: '..........................'

angebotenes Typ:
'..........................'
Menge: 1,000 St

**02.01.0048 KÜ-Durchlauferhitzer 21kW / 400V**
Durchlauferhitzer 21kW/400V
für die Warmwasserversorgung der Küche

Druckfestes Gerät zur Gruppenversorgung von Druckarmaturen.
Elektronisch geregelt,
elektronische Durchflussmengenregelung,
Temperaturwahl von 20 - 60 GradC über Drehwähler, Temperaturverstellung in 0,5 GradC Schritten,
beleuchtets Multifunktionsdisplay zur Anzeige von diversen Werten wie Soll-Temperatur, aktueller Leistungsaufnahme, Energieverbrauch, Durchflussmenge, Uhrzeit, Status- und Serviceanzeige.
2 Memorytasten, ECO-Taste, Wellnessprogramme, Wannenfüllautomatik, Verbrühgefahranzeige (> 43 GradC). Einstellbare Temperaturbegrenzung,
Drehbare Gerätekappe und Bedieneinheit bei Untertischmontage.
vollelektronische Leistungsregelung.

Wandmontageleiste,
Wasseranschluss für Aufputz- & Unterputzinstallation mit 3-Wege-Absperrung.,Schwenkbarer Kaltwassereinlauf. Kunststoffrohrtauglich. Variabler Elektroanschluss (oben/unten).
Leistung: 27 KW, Strahlwasserschutz IP 25.
Fehleranalyse durch auslesbaren Fehlerspeicher im Display und LED-Diagnoseampel. Innere Baugruppe entnehmbar.

Blankdraht-Heizsystem für kalkhaltige und kalkarme Wässer. Elektronisches Sicherheitskonzept mit Luftblasenerkennung. Dauerhafter Verbrühschutz aktivierbar auf max. 43, 50 oder 55 GradC.

Technische Daten:
Nennspannung: 400 V
Nennleistung: 21kW
Nennstrom: 39A, Absicherung: 40A
Schutzart(IP): IP25
Frequenz 2: 50/60 Hz
Wasseranschluss: G 1/2 A,Max. zulässiger Druck: 1 MPa,Max.
Maße:
Höhe: 466 mm,Breite: 225 mm,Tiefe: 116 mm
Gewicht: 3,1 kg
Farbe: weiß

Fabrikat der Planung:  Stiebel Eltron
Typ der Planung:  DHE 27

oder gleichwertig

angebotenes Fabrikat: '..........................'

angebotenes Typ:
'..........................'
Menge: 1,000 St

**02.01.0049 KÜ-Gerätehahn 3/4"**
Geräte-Wandventil 3/4" verchromt
für Anschluss bauseitige Großküchen-Spülmaschine
Wandventil 3/4" als schweres Modell
Ventilsitz 3/4"
Fettkammeroberteil 3/4" Pentachrom-Metallgriff
mit DVGW-zugelassenem Rückflussverhinderer
3/4" Anschluss- x 3/4" Abgangsgewinde
mit Rohrbelüfter

Fabrikat der Planung:  Knauss
Typ der Planung:  profi Wandventil 3/4"
oder gleichwertig

angebotenes Fabrikat: '..........................'

angebotenes Typ:
'..........................'
Menge: 4,000 St

**02.01.0050 KÜ-Gerätehahn 1/2"**
Geräte-Wandventil 1/2" verchromt
für Anschluss bauseitiger Reinigungsgeräte
Wandventil 1/2" als schweres Modell
Ventilsitz 3/4"
Fettkammeroberteil 3/4" Pentachrom-Metallgriff
mit DVGW-zugelassenem Rückflussverhinderer
3/4" Anschluss- x 3/4" Abgangsgewinde
mit Rohrbelüfter

Fabrikat der Planung:  Knauss
Typ der Planung:  profi Wandventil 1/2"
oder gleichwertig

angebotenes Fabrikat: '..........................'

angebotenes Typ:
'..........................'
Menge: 2,000 St

**02.01.0051 KÜ-Kombi-Eckventil 1/2"**
Kombi-Eckventil 1/2", verchromt

Rückflussverhinderer RV (EN 1717: EB) im Abgang Geräteanschluss
Fettkammeroberteil
Entriegelungselement des Wasserstopps
Schlauchverschraubung
Zugfeste Messing-Konus-Quetschverschraubung mit Längenausgleich
Schubrosette Ø 54 mm

Werkstoff: Messing konform TrinkwV
Oberfläche: chrom
Anschluss: DN 15
Abgang: Schlauchverschraubung D 14,5 mm (DN 20 G 3/4AG), D 10 mm (DN 10 G 3/8 AG)
Sicherungseinrichtung gemäß EN 1717: EB
Zertifikate: PA-IX 008/IIA
Geräuschklasse: II, bei 100% Durchfluss
Durchflussklasse: A

Fabrikat der Planung: Schell
Typ der Planung: Kombi-Eckventil QuickComfort
oder gleichwertig

angebotenes Fabrikat: '..........................'

angebotenes Typ:
'..........................'
Menge: 4,000 St

*Hinweis: Sanitäreinrichtungszubehör (EZ)*

**02.01.0052 EZ-Y-Stecker Fernauslösung WC-Spülung**
Y-Stecker mit 2 m Kabel, zur Spülauslösung über potentialfreie Schließer (Taster) oder Stützklappgriffe mit E-Taster gängiger Hersteller oder Fuß und Wandtaster, Türkontakte, Lichtschranken u.s.w.,
mit 2 m Kabel und codiertem Stecker für verwechslungssichere Montage. Notwendiges Zubehör zum Anschluss eines Schalters am Stützklappgriff.
Menge: 1,000 St

**02.01.0053 EZ-Kabel für Fernauslösung WC-Spülung Stützklappgriff**
Vorkonfektioniertes Verbindungskabel zur Verbindung des WC-Spülungsauslösetasters am Stützklappgriff mit vorgenannten Y-Stecker.
Menge: 1,000 St

*Hinweis: Demontage Einrichtungsgegenstände*

**02.01.0054 Urinal demontieren**
Vollständige Demontage und Entsorgung eines Urinals.
Menge: 3,000 St

**02.01.0055 Waschtisch demontieren**
Vollständige Demontage und Entsorgung eines Waschtisches.
Menge: 7,000 St

**02.01.0056 WC demontieren**
Vollständige Demontage und Entsorgung eines WCs.
Menge: 9,000 St

**02.01.0057 Ausgussbecken demontieren**
Vollständige Demontage und Entsorgung eines Ausgussbeckens.
Menge: 2,000 St

*Hinweis: Montage bauseitiger Einrichtungsgegenstände*
Die Einrichtungsgegenstände werden vom Auftraggeber über einen zentralen Dienstleister bezogen und dem Bieter zur Montage bereitgestellt.

**02.01.0058 Montage Papierhandtuchspender**
Einbau und Anschluss beigestellter Papierhandtuchspender aller Form- und Verbindungsstücke und Befestigungsmateteralien.
Menge: 5,000 St

**02.01.0059 Montage Papierhandtuchkorb**
Einbau und Anschluss beigestellter Papierhandtuchkörbe einschl. aller Form- und Verbindungsstücke und Befestigungsmateteralien.
Menge: 5,000 St

**02.01.0060 Montage Handseifenspender**
Einbau und Anschluss beigestellter Handseifenspender einschl. aller Form- und Verbindungsstücke und Befestigungsmateteralien.
Menge: 7,000 St

**02.01.0061 Montage Hygienemittelspender**
Einbau und Anschluss beigestellter Hygienemittelspender einschl. aller Form- und Verbindungsstücke und Befestigungsmateteralien.
Menge: 3,000 St

**02.01.0062 Montage WC-Bürstengarnitur**
Einbau und Anschluss beigestellter WC-Bürstengarnitur einschl. aller Form- und Verbindungsstücke und Befestigungsmateteralien.
Menge: 9,000 St

**02.01.0063 Montage WC-Papierhalter**
Einbau und Anschluss beigestellter WC-Papierhalter einschl. aller Form- und Verbindungsstücke und Befestigungsmateteralien.
Menge: 9,000 St

**02.01.0064 Montage WC-Reservepapierhalter**
Einbau und Anschluss beigestellter WC-Reservepapierhalter einschl. aller Form- und Verbindungsstücke und Befestigungsmateteralien.
Menge: 9,000 St

**02.01.0065 Montage WC-Hygienebeutelspender**
Einbau und Anschluss beigestellter WC-Hygienebeutelspender einschl. aller Form- und Verbindungsstücke und Befestigungsmateteralien
Menge: 6,000 St

**02.01.0066 Montage WC-Hygienebeutelbehälter**
Einbau und Anschluss beigestellter WC-Hygienebeutelbehälter einschl. aller Form- und Verbindungsstücke und Befestigungsmateteralien
Menge: 6,000 St

#### Bereich 02.02 Armaturen und Zubehör

**02.02.0001 Absperrventil DN 20, Freistrom, Entleerung**
Gehäuse aus Rotguss und Oberteil aus Messing, mit selbstfettender EPDM-Lippendichtung als wartungsfreie Spindelabdichtung, totraumfrei, mit EPDM - Sitzdichtung, nach DIN EN 1213, mit DIN-/DVGW- und Schallschutzzulassung, Nenndruck PN 16, mit Entleerventil mit drehbarem Schlauchanschluss 3/4" und Verschlusskappe, stirnseitig am Ventilgehäuse, beidseitig mit Außengewinde, zum universellen Anschluss von Verschraubungen für Kupfer-, Stahl-, Edelstahl- und Mehrschichtverbundrohr, einschl. Anschlussverschraubungen

einschl. Dämmschale aus geschlossenzellig geschäumtem Polyethylen mit zusätzlicher, fester Außenhaut, Baustoffklasse B1 nach DIN 4102, Wärmeleitfähigkeit nach ISO 2581 0,035 W/mK, Entleerungsventilöffnung vorgeformt, inkl. Verschlussbügeln, einschl. mit zugelassenem Kleber diffusionsdicht verschließen

Nennweite:  DN20
Menge: 1,000 St

**02.02.0002 Absperrventil DN 25, Freistrom, Entleerung**
Gehäuse aus Rotguss und Oberteil aus Messing, mit selbstfettender EPDM-Lippendichtung als wartungsfreie Spindelabdichtung, totraumfrei, mit EPDM - Sitzdichtung, nach DIN EN 1213, mit DIN-/DVGW- und Schallschutzzulassung, Nenndruck PN 16, mit Entleerventil mit drehbarem Schlauchanschluss 3/4" und Verschlusskappe, stirnseitig am Ventilgehäuse, beidseitig mit Außengewinde, zum universellen Anschluss von Verschraubungen für Kupfer-, Stahl-, Edelstahl- und Mehrschichtverbundrohr, einschl. Anschlussverschraubungen

einschl. Dämmschale aus geschlossenzellig geschäumtem Polyethylen mit zusätzlicher, fester Außenhaut, Baustoffklasse B1 nach DIN 4102, Wärmeleitfähigkeit nach ISO 2581 0,035 W/mK, Entleerungsventilöffnung vorgeformt, inkl. Verschlussbügeln, einschl. mit zugelassenem Kleber diffusionsdicht verschließen

Nennweite:  DN25
Menge: 2,000 St

**02.02.0003 Probenahmeventil Rotguss AG G 1/4 DN 8**
Probenahmeventil aus Rotguss, zur Probenahme von
Trinkwasser, Bestimmung
mikrobiologischer Parameter nach
TrinkwV, mediumberührte Metallteile aus
entzinkungsfreiem und
korrosionsbeständigem Rotguss, beständig
gegen aggressives Wasser, abflammbarer
und drehbarer Edelstahl-Auslaufbogen,
Dreikant-Bedienschlüssel gegen unbefugte
Wasserentnahme, Ventilkörper 360°
drehbar, PTFE-Sitzdichtung, passend für
alle Armaturen und Verschraubungen mit
Entleerungsbohrung, absperrbar mit
Dreikantschlüssel, totraumfrei, für
waagerechten und senkrechten Einbau
geeignet, DVGW-Zulassung,
Kunststoffteile mit KTW- und W
270-Zulassung, nach
UBA-Bewertungsgrundlage, Druckstufe PN
16, max. Betriebstemperatur 90 °C

Nennweite:  DN8
Menge: 2,000 St

**02.02.0004 Wasserzähler DN 25**
Ultraschall-Kaltwasserzähler mit MID Zulassung.

Zähler als hermetisch geschlossene Einheit.
IP68-typgeprüft, MID-genehmigt.

Technische Daten:

Kommunikation: M-Bus 2-Draht (EN 13757:2013)
Batterie: 3,65 VDC, 1 Stck. C-Zelle Lithium
Batterielebensdauer: 16 Jahre bei tBAT<30°C
EMV-Daten: Erfüllt MID-Klasse E1 und E2
Nenndurchfluss Q3: 6,3 m³/h
Maximaldurchfluss Q4: 7,9 m³/h
Minimaldurchfluss Q1: 63 l/h
Medientemperatur: 0,1 bis 30°C
Druckverlust bei Nenndurchfluss: 0,07 bar
Anschluss: Gewinde G5/4B, R 1" (DN25)
Baulänge: 260mm
Schutzklasse: IP 68
Druckstufe: PN16
Gewicht: 2,5 kg

Einschl. Anschlussverschraubungen an ausgeschriebenes Edelstahlrohr.

angebotenes Fabrikat: '..............................'

angebotener Typ:
'..............................'
Menge: 1,000 St

#### Bereich 02.03 Rohrleitungen und Zubehör

*Hinweis: Edelstahl-Rohr*

**02.03.0001 Edelstahlrohr 15x1 mm**
Rohrleitung aus nichtrostenden Stahlrohren Werkstoff-Nr
1.4521  nach DIN EN 10088 für Trinkwasser,
Molybdänanteil mind. 2,2 %, Außendurchmesser 15 mm,
Wanddicke 1 mm, Verbindung durch Pressen, Form- und
Verbindungsstücke werden gesondert vergütet, einschl.
Rohrbefestigungen, körperschallgedämmt DIN 4109, mit
geeigneten, bauaufsichtlich zugelassenen Dübeln,
Verlegung in Gebäuden, Montagehöhe über
Gelände/Fußboden bis 3,5 m

angebotenes Fabrikat: '.....................................'

angebotener Typ: '.....................................'
Menge: 60,000 m

**02.03.0002 Edelstahlrohr 18x1 mm**
Edelstahlrohr wie zuvor beschrieben, jedoch
18x1 mm
Menge: 20,000 m

**02.03.0003 Edelstahlrohr 22x1,2 mm**
Edelstahlrohr wie zuvor beschrieben, jedoch
22x1,2 mm
Menge: 50,000 m

**02.03.0004 Edelstahlrohr 28x1,2 mm**
Edelstahlrohr wie zuvor beschrieben, jedoch
28x1,2 mm
Menge: 55,000 m

**02.03.0005 Edelstahlrohr 42x1,5 mm**
Edelstahlrohr wie zuvor beschrieben, jedoch
42x1,5 mm
Menge: 50,000 m

**02.03.0006 Bogen 45-90Grad Edelstahl, DN 12**
Edelstahbogen 45-90 Grad, mit Konturdichtring CIIR schwarz, CrNiMo-Stahl 1.4401 (DIN EN 10088)
DN 12 (15 mm)
Menge: 66,000 St

**02.03.0007 Bogen 45-90Grad Edelstahl, DN 15**
Edelstahlbogen 45-90Grad wie zuvor beschrieben, jedoch
DN 15 (18 mm)
Menge: 23,000 St

**02.03.0008 Bogen 45-90Grad Edelstahl, DN 20**
Edelstahlbogen 45-90Grad wie zuvor beschrieben, jedoch
DN 20 (22 mm)
Menge: 50,000 St

**02.03.0009 Bogen 45-90Grad Edelstahl, DN 25**
Edelstahlbogen 45-90Grad wie zuvor beschrieben, jedoch
DN 25 (28 mm)
Menge: 37,000 St

**02.03.0010 Bogen 45-90Grad Edelstahl, DN 40**
Edelstahlbogen 45-90Grad wie zuvor beschrieben, jedoch
DN 40 (42 mm)
Menge: 20,000 St

**02.03.0011 Muffe Edelstahl DN 15**
Muffe Edelstahl mit Konturdichtring CIIR schwarz, passend zu verwendetem Rohrleitungssystem, als Pressverbindung mit DVGW-Registrierung, CrNiMo-Stahl 1.4401 (DIN EN 10088)
DN 15 (18 mm)
Menge: 10,000 St

**02.03.0012 Muffe Edelstahl DN 20**
Muffe Edelstahl  mit Konturdichtring CIIR schwarz, passend zu verwendetem Rohrleitungssystem, als Pressverbindung mit DVGW-Registrierung, CrNiMo-Stahl 1.4401 (DIN EN 10088)
DN 20 (22 mm)
Menge: 2,000 St

**02.03.0013 Muffe Edelstahl DN 25**
Muffe Edelstahl  mit Konturdichtring CIIR schwarz, passend zu verwendetem Rohrleitungssystem, als Pressverbindung mit DVGW-Registrierung, CrNiMo-Stahl 1.4401 (DIN EN 10088)
DN 25 (28 mm)
Menge: 3,000 St

**02.03.0014 Muffe Edelstahl DN 40**
Muffe Edelstahl  mit Konturdichtring CIIR schwarz, passend zu verwendetem Rohrleitungssystem, als Pressverbindung mit DVGW-Registrierung, CrNiMo-Stahl 1.4401 (DIN EN 10088)
DN 40 (42 mm)
Menge: 10,000 St

**02.03.0015 T-Stück Edelstahl DN 15**
T-Stück als Zulage für vor beschriebenes Edelstahlrohr, jedoch
Nennweite DN 15 / 18,0mm
Abgang gleich oder reduziert
Menge: 6,000 St

**02.03.0016 T-Stück Edelstahl DN 20**
T-Stück als Zulage für vor beschriebenes Edelstahlrohr, jedoch
Nennweite DN 20 / 22,0mm
Abgang gleich oder reduziert
Menge: 14,000 St

**02.03.0017 T-Stück Edelstahl DN 25**
T-Stück als Zulage für vor beschriebenes Edelstahlrohr, jedoch
Nennweite DN 25 / 28,0mm
Abgang gleich oder reduziert
Menge: 16,000 St

**02.03.0018 T-Stück Edelstahl DN 40**
T-Stück als Zulage für vor beschriebenes Edelstahlrohr, jedoch
Nennweite DN 40 / 42mm
Abgang gleich oder reduziert
Menge: 1,000 St

**02.03.0019 Reduzierstück Edelstahl DN 15x12**
Reduzierung als Zulage für vor beschriebenes Edelstahlrohr, jedoch
Nennweite: DN 15 x 12 / 18 x 15mm
Menge: 6,000 St

**02.03.0020 Reduzierstück Edelstahl DN 20x15**
Reduzierung als Zulage für vor beschriebenes Edelstahlrohr, jedoch
Nennweite: DN 20 x 15 / 22,0 x 18,0mm
Menge: 8,000 St

**02.03.0021 Reduzierstück Edelstahl DN 25x20**
Reduzierung als Zulage für vor beschriebenes Edelstahlrohr, jedoch
Nennweite: DN 25 x 20 / 28,0 x 22,0mm
Menge: 10,000 St

**02.03.0022 Reduzierstück Edelstahl DN 40x25**
Reduzierung als Zulage für vor beschriebenes Edelstahlrohr, jedoch
Nennweite: DN 40 x 25 / 42,0 x 28,0mm
Menge: 1,000 St

**02.03.0023 Übergangsverschraubung IG Rp1/2" d15 mm**
Übergangsverschraubung aus Edelstahl mit Innengewinde Rp,
mit Konturdichtring CIIR schwarz, passend zu verwendetem Rohrleitungssystem, als Pressverbindung mit DVGW-Registrierung DN 12 (15 mm) Rp 1/2"
Menge: 2,000 St

**02.03.0024 Übergangsverschraubung IG Rp1/2" d18 mm**
Übergangsverschraubung wie zuvor beschrieben, jedoch DN 15 (18 mm) Rp 1/2"
Menge: 4,000 St

**02.03.0025 Übergangsverschraubung IG Rp3/4" d18 mm**
Übergangsverschraubung wie zuvor beschrieben, jedoch DN 15 (18 mm) Rp 3/4"
Menge: 2,000 St

**02.03.0026 Übergangsverschraubung IG Rp3/4" d22 mm**
Übergangsverschraubung wie zuvor beschrieben, jedoch DN 20 (22 mm) Rp 3/4"
Menge: 2,000 St

**02.03.0027 Anschlusswinkel 12 mm**
Edelstahl Anschlusswinkel 90 Grad, einfach oder Durchgangsform, mit Konturdichtring CIIR schwarz, DN 10/15  ( 12 mm x Rp 1/2" )
Menge: 20,000 St

**02.03.0028 Anschlusswinkel 15 mm**
Edelstahl Anschlusswinkel 90 Grad, einfach oder Durchgangsform, mit Konturdichtring CIIR schwarz, DN 15 ( 18 mm x Rp 1/2" )
Menge: 5,000 St

**02.03.0029 Hinweisschilder (Allgemein)**
selbstklebend Farbe und Beschriftung nach Angaben des
AG, Ausführung DIN 825, Beschriftung mehrzeilig,
Schild aus Schichtpressstoff gefräst
Breite: 100 mm
Höhe: 50 mm
Menge: 10,000 St

**02.03.0030 Rohrbeschriftung**
Dauerhafte Beschriftung von Rohrleitungen nach DIN 825
als aufklebbare farbig bedruckte Kunststofffolie,
zur Beschriftung von Rohrleitungen und Anlagen
nach ihrer Funktion bzw. dem Durchflussmedium,
mit Fließrichtungspfeilen,
auf der Rohrdämmung oder Rohr angebracht.
Abmaße mindestens 30mm x 150 mm
Menge: 20,000 St

*Hinweis: Demontage Bestandsleitungen*

**02.03.0031 Demontage Trinkwasserleitungen bis DN 32**
Demontage und Entsorgung von Trinkwasserleitungen bis Nennweite DN32. Rohrmaterial Gewinderohr und Kupfer. Verlegung Unterputz und in zwischendecke. Einschließlich Freilegen. Einschließlich Demontage der Isolierung (separat vergütet). Einschließlich Absperren und Sichern der Trinkwasserleitung.
Menge: 60,000 m

**02.03.0032 Demontage Schmutzwasserleitungen bis DN125**
Demontage und Entsorgung von Schmutzwasserleitungen bis Nennweite DN125. Rohrmaterial HT-Rohr und Guss-Abflussrohr. Verlegung Unterputz und in zwischendecke. Einschließlich Freilegen.
Menge: 40,000 m

**02.03.0033 Demontage Gasleitung bis DN 25**
Demontage und Entsorgung von Gasleitung bis Nennweite DN25. Rohrmaterial Gewinderohr und Kupfer. Verlegung Unterputz und in Zwischendecke. Einschließlich Freilegen. Einschließlich Nebenarbeiten wie Absperren und sichern der Gasleitung.
Menge: 50,000 m

*Hinweis: Inbetriebnahme*

**02.03.0034 Anschluss an Wasserenthärtungsanlage**
*** Pauschalposition
Anschluss an bauseitig durch RLT-AN gestellte Wasserenthärtungsanlage. Die Enthärtungsanlage befindet sich im RLT-Gerät auf dem Dach.
Menge: 1,000 psch

**02.03.0035 Spülung der Trinkwasseranlage**
*** Pauschalposition
Spülen mit Wasser der kompletten Leitungsanlagen der
einzelnen Bauabschnitte gemäß ZVSHK-Merkblatt "Spülen, Desinfizieren und Inbetriebnahme von Trinkwasserinstallationen"
für Kalt- und Warmwasser, jeweils getrennt.
größter Rohrdurchmesser DN 50
inklusive Spülprotokollen entsprechend oben genannten
ZVSHK-Merkblatt.
Alle zugehörigen Leistungen und Materialien sind in diese
Position einzukalkulieren.
Das Spülen der Leitungen ist unmittelbar vor der Inbetriebnahme der Leitungen durchzuführen.
Menge: 1,000 psch

**02.03.0036 Druckprüfung der Trinkwasserrohre**
*** Pauschalposition
Innendruckprüfung für Teilbereiche bzw. abschließende
Bauabschnitte der im LV aufgeführten Trinkwasserinstallationen, im Gebäude, nach ZVSHK-Merkblatt
"Dichtheitsprüfungen von Trinkwasser-Instalationen".
Prüfung in Teilstrecken, inklusive Prüfprotokolle entsprechend
obigem ZVSHK-Merkblatt.
Prüfmedium: trockene ölfreie Druckluft oder Inertgas
größter Rohrdurchmesser DN 50
Die Installationen sind bis zur Prüfung trocken zu halten und
nach der Druckprüfung luftdicht zu verschließen.
Menge: 1,000 psch

**02.03.0037 Nachweis der mikrobiologischen Untersuchung**
*** Pauschalposition
Zum Nachweis der einwandfreien Beschaffenheit des Trinkwassers müssen nach der unmittelbaren Inbetriebnahme der Trinkwasseranlage an repräsentativen endständigen Stellen Trinkwasserproben gezogen und untersucht werden. Diese Proben sind im Hinblick auf den gefordeten Nachweis der mikrobiologischen und chemischen Unbedenklichkeit (Koloniezahlen, E.coli u. Coliforne Bakterien etc.) zu untersuchen.
Wenn die Prüfergebnisse nicht zufriedenstellend sind, ist solange eine Desinfektion vorzunehmen, bis die mikrobiologische und chemische Unbedenklichkeit erricht ist. Bei der Nachweiserbringung der mikrobiologischen Unbedenklichkeit sind die TrinkwV 2001, die VDI 6023, die DIN 1988 sowie die DVGW Arbeitsblätter 551, 552 und W291 zu beachten.
Die Einzelheiten der Durchführung und die Testergebnisse sind vollständig aufzuzeichnen und zu dokumentieren. Diese Protokollierung muss von der Bauleitung abgenommen werden.
Menge: 1,000 psch

**02.03.0038 Inbetriebnahme**
*** Pauschalposition
Inbetriebnahme des Gesamtsystems einschl. Einweisung des Betriebspersonals sowie Erstellung zugehöriger Protokolle.
Menge: 1,000 psch

#### Bereich 02.04 Dämmung und Zubehör

*Hinweis: Mineralwolldämmung Trinkwasser*

**02.04.0001 Dämmung aluminiumkaschierte Steinwolle DN12**
Vorbemerkungen aluminiumkaschierte Steinwolle
gemäß der DIN 1988-2 zur Dämmung von Kaltwasserleitungen (TW) mit nichtbrennbaren aluminiumkaschierten
Steinwolle Rohrschalen gemäß der GEG verlegen in Zentralen, Schächten, in abgehängten Deckenbereichen, Trockenbauwänden. Mit Behinderungen durch  technische Einrichtungen ist zu rechnen.
Die Rohrabstände lt. DIN 4140 werden wegen baulichen
Gegebenheiten nicht eingehalten.

Ausführung:
Rohrschalen fugendicht auf die Rohrleitung aufbringen.
Schutzstreifen der selbstklebenden Längsüberlappung
entfernen und damit den Längsschlitz dicht verkleben.
Rundstöße mit selbstklebendem Aluminiumklebeband
verkleben. Zusätzlich Rohrschalen mit verzinktem
Bindedraht, 8 Wicklungen pro lfd. Meter mit Konterknoten,
auf der Rohrleitung befestigen.
Einschl. Ausschnitte sowie Endstellen.

Baustoffklasse: A2 nach DIN 4102-1
Wärmeleitfähigkeit: 0,035 W/(mK) nach EnEV
Schmelzpunkt: > 1000 °C nach DIN 4102-17

Dimension: DN 12 (d= 15 mm)
Dämmdicke: 20 mm

angebotenes Fabrikat: '..............................'

angebotener Typ: '.............................' ‘
Menge: 50,000 m

**02.04.0002 Dämmung aluminiumkaschierte Steinwolle DN15**
Dämmung wie vor beschrieben, mit
Dimension: DN 15 (d= 18 mm)
Dämmdicke: 20 mm
Menge: 18,000 m

**02.04.0003 Dämmung aluminiumkaschierte Steinwolle DN20**
Dämmung wie vor beschrieben, mit
Dimension: DN 20 (d= 22 mm)
Dämmdicke: 20 mm
Menge: 50,000 m

**02.04.0004 Dämmung aluminiumkaschierte Steinwolle DN25**
Dämmung wie vor beschrieben, mit
Dimension: DN 25 (d= 54 mm)
Dämmdicke: 30 mm
Menge: 55,000 m

**02.04.0005 Dämmung aluminiumkaschierte Steinwolle DN40**
Dämmung wie vor beschrieben, mit
Dimension: DN 40 (d= 42 mm)
Dämmdicke: 40 mm
Menge: 50,000 m

**02.04.0006 Dämmung Bogen DN 12**
Bogen als Zulage für vor beschriebene Dämmung aus aluminiumkaschierte Steinwolle in den erforderlichen Winkelgraden.
DN 12
Dämmdicke: 20 mm
Menge: 66,000 St

**02.04.0007 Dämmung Bogen DN 15**
Bogen als Zulage für vor beschriebene Dämmung aus aluminiumkaschierte Steinwolle in den erforderlichen Winkelgraden.
DN 15
Dämmdicke: 20 mm
Menge: 23,000 St

**02.04.0008 Dämmung Bogen DN 20**
Bogen als Zulage für vor beschriebene Dämmung aus aluminiumkaschierte Steinwolle in den erforderlichen Winkelgraden.
DN 20
Dämmdicke: 20 mm
Menge: 51,000 St

**02.04.0009 Dämmung Bogen DN 25**
Bogen als Zulage für vor beschriebene Dämmung aus aluminiumkaschierte Steinwolle in den erforderlichen Winkelgraden.
DN 25
Dämmdicke: 30 mm
Menge: 37,000 St

**02.04.0010 Dämmung Bogen DN 40**
Bogen als Zulage für vor beschriebene Dämmung aus aluminiumkaschierte Steinwolle in den erforderlichen Winkelgraden.
DN 40
Dämmdicke: 40 mm
Menge: 6,000 St

**02.04.0011 Dämmung T-Stück DN 12**
T-Stück als Zulage für vor beschriebene Dämmung aus aluminiumkaschierte Steinwolle Abgang gleich oder reduziert.
DN 12
Dämmdicke: 20 mm
Menge: 14,000 St

**02.04.0012 Dämmung T-Stück DN 15**
T-Stück als Zulage für vor beschriebene Dämmung aus aluminiumkaschierte Steinwolle Abgang gleich oder reduziert.
DN 15
Dämmdicke: 20 mm
Menge: 6,000 St

**02.04.0013 Dämmung T-Stück DN 20**
T-Stück als Zulage für vor beschriebene Dämmung aus aluminiumkaschierte Steinwolle Abgang gleich oder reduziert.
DN 20
Dämmdicke: 20 mm
Menge: 12,000 St

**02.04.0014 Dämmung T-Stück DN 25**
T-Stück als Zulage für vor beschriebene Dämmung aus aluminiumkaschierte Steinwolle Abgang gleich oder reduziert.
DN 25
Dämmdicke: 30 mm
Menge: 14,000 St

#### Bereich 02.05 Brandschutz

*Hinweis: R 90 - Rohrabschottung*

**02.05.0001 Rohrabschottung R 90 / DN20**
Rohrabschottung R90 wie vor beschrieben,
mit Dimension: DN 20 (d= 22 mm)
Menge: 2,000 m

**02.05.0002 Rohrabschottung R 90 / DN25**
Rohrabschottung R90 wie vor beschrieben,
mit Dimension: DN 25 (d= 28 mm)
Menge: 4,000 m

**02.05.0003 Rohrabschottung R 90 / DN 40**
Rohrabschottung R90 wie vor beschrieben,
mit Dimension: DN 40 (d= 42 mm)
Menge: 1,000 m

### Titel 03 Leistungsbeschreibung Sonstiges

#### Bereich 03.01 Sonstiges

**03.01.0001 Obermonteur/-in Stundenlohnarbeiten sämtliche Kosten/Zuschläge**
Stundenlohnarbeiten durch Obermonteur/-in
auf Anordnung des AG ausführen,
der Verrechnungssatz für die jeweilige Arbeitskraft umfasst sämtliche Aufwendungen wie Lohn- und Gehaltskosten, Lohn- und Gehaltsnebenkosten, Zuschläge, lohngebundene und lohnabhängige Kosten, sonstige Sozialkosten, Gemeinkosten, Wagnis und Gewinn.
Menge: 10,000 h

**03.01.0002 Monteur/-in Stundenlohnarbeiten sämtliche Kosten/Zuschläge**
Stundenlohnarbeiten durch Monteur/-in
auf Anordnung des AG ausführen,
der Verrechnungssatz für die jeweilige Arbeitskraft
umfasst sämtliche Aufwendungen wie Lohn- und
Gehaltskosten, Lohn- und Gehaltsnebenkosten, Zuschläge,
lohngebundene und lohnabhängige Kosten, sonstige
Sozialkosten, Gemeinkosten, Wagnis und Gewinn.
Menge: 10,000 h

**03.01.0003 Helfer/-in Stundenlohnarbeiten sämtliche Kosten/Zuschläge**
Stundenlohnarbeiten durch Helfer/-in
auf Anordnung des AG ausführen,
der Verrechnungssatz für die jeweilige Arbeitskraft
umfasst sämtliche Aufwendungen wie Lohn- und
Gehaltskosten, Lohn- und Gehaltsnebenkosten, Zuschläge,
lohngebundene und lohnabhängige Kosten, sonstige
Sozialkosten, Gemeinkosten, Wagnis und Gewinn.
Menge: 10,000 h

**03.01.0004 Mitzuliefernde Unterlagen / Dokumentation**
*** Pauschalposition
Als mitzuliefernde Unterlagen sind Bestandszeichnungen, Revisionsunterlagen, Strangschemata, Stücklisten, Stromlauf-, Verdrahtungs- und Klemmbelegungspläne, Bauteildokumentationen, Ersatzteillisten und Lieferadressen, Diagramme und Kennlinienfelder von Pumpen, Ventilatoren, Regelventilen, Protokolle der Dichtheitsprüfungen sowie alle erforderlichen Zulassungsbescheide, CE-Konformitätserklärungen von Einzelaggregaten sowie CE-Konformitätserklärungen für das Gesamtgewerk zu liefern.

Montagepläne sind im Maßstab 1:50 und Detailzeichnungen in 1:20 zu liefern.

Weiterhin sind Anlagenbeschreibungen, Wartungs- und Bedienungsanleitung, Störungs- und Fehlerlisten, Sicherheitshinweise für Betrieb und Wartung sowie alle Unterlagen nach VOB Teil C, (Mitzuliefernde Unterlagen) zu liefern.

Alle Unterlagen einschl. der übergebenen Planungs- und Berechnungsunterlagen sind kopierfähig, 3-fach gedruckt mit Inhaltsverzeichnissen in separaten Ordnern zu übergeben. Des Weiteren sind die Unterlagen digital zu übermitteln. Zwei Wochen vor Abnahme sind die Unterlagen digital der Bauleitung zwecks Prüfung zu übergeben.
Zeichnungen sind als DWG- und pdf-Dateien zu liefern.
Berechnungen, Protokolle und Beschreibungen sind vorzugsweise als pdf-, oder als Word- oder Excel-Datei zu liefern.
Menge: 1,000 psch

**03.01.0005 Erstellen von Revisionsplänen**
*** Pauschalposition
Erstellen von Revisionsplänen. Hierbei wird die Werk- und Montageplanung fortgeschrieben. Die Revisionspläne spiegeln die tatsächlich installierte Leistung wider. Die Pläne sind im Maßstab 1:50 zu erstellen. Bevor die Pläne im pdf- und dwg-Format den mitzulieferenden Unterlagen ergänzt werden, sind diese der örtlichen Objektüberwachung unaufgefordert zur Prüfung im pdf- Format vorzulegen.

Folgende Planunterlagen sind zu berücksichtigen:

- Alle Grundrisszeichnungen des technischen Gewerks (4St)
- Alle Strangschemata des technischen Gewerks (1St)
Menge: 1,000 psch

**03.01.0006 Spülen der Rohrleitungen und Anlagenteile**
*** Pauschalposition
Zusätzliches Spülen des Trinkwassernetzes vor Inbetriebnahme unter Hinzulieferung der nötigen Geräte, Betriebsstoffe, Medien und Erstellung von Spülprotokollen gemäß DIN EN 14336.
Menge: 1,000 psch

**03.01.0007 zusätzliche Dichtheitsprüfung**
zusätzliche Dichtheitsprüfung des Trinkwassernetzes abschnittweise je nach Baufortschritt mit einem Prüfdruck von 150 mbar mit ölfreier Druckluft auf Dichtigkeit durchführen (Durchführung gemäß Herstellervorgabe). Hierzu ist ein Manometer mit mit einer Ablesegenauigkeit von 1 mbar zu verwenden.
Die Termine für die Dichheitsprüfung sind der örtlichen Objektüberwachung rechtzeitig anzugeben.
Prüfzeiten:
Leitungsvolumen <= 100 l --> 120 min
für 100 l weiteres Leitungsvolumen erhöht sich die Prüfzeit um je 20 min

Die Dichtheitsprüfungen sind zu protokollieren.
Menge: 1,000 St

**03.01.0008 Kennzeichnungsschilder**
Menge: 6,000 St

*Hinweis: Rohrbefestigungen*
Die Befestigung der Rohrleitungsanlagen muss so erfolgen, das im Brandfall die Befestigungen (siehe DIN 4102-4) so bemessen sind, dass eine Zerstörung von klassifizierten Bereichen wie z.B. Unterdecken innerhalb der geforderten Feuerwiderstandsklasse
ausgeschlossen sind. Ein brandschutztechnischer
Nachweis für die Befestigung ggf. für ein  randschutztechnisches geprüftes Tragsystem ist erforderlich, muss der Fachbauleitung vorgelegt und in den Revisionsunterlagen dokumentiert werden. Die Befestigungsabstände sind nach den Vorgaben der Hersteller einzuhalten.

**03.01.0009 Rohraufhängung 40 - 45 mm an Montageschine**
Rohraufhängung als Rohrschelle, aus verzinktem Stahl, mit schalldämmenden Einlagen, Anforderungen entsprechend DIN 4109, Temperaturbereich - 40 bis 110 Grad C, Länge Aufhängung bis 0,5 m, Befestigung über Gewindestäbe und mit Schrauben an vorh. Montageschienen.

Für Rohrdurchmesser 40 - 45 mm
Menge: 15,000 St

**03.01.0010 Rohraufhängung 54 - 58 mm an Montageschine**
Rohraufhängung wie vor beschrieben, jedoch
Rohrdurchmesser 54 - 58 mm
Menge: 15,000 St

**03.01.0011 Rohraufhängung 75 - 79 mm an Montageschine**
Rohraufhängung wie vor beschrieben, jedoch
Rohrdurchmesser 75 - 79 mm
Menge: 10,000 St

**03.01.0012 Rohraufhängung 88 - 91 mm an Montageschine**
Rohraufhängung wie vor beschrieben, jedoch
Rohrdurchmesser 88 - 91 mm
Menge: 10,000 St

**03.01.0013 Rohraufhängung 108 - 115 mm an Montageschine**
Rohraufhängung wie vor beschrieben, jedoch
Rohrdurchmesser 108 - 115 mm
Menge: 25,000 St

**03.01.0014 Rohraufhängung 133 - 140 mm an Montageschine**
Rohraufhängung wie vor beschrieben, jedoch
Rohrdurchmesser 133 - 140 mm
Menge: 2,000 St

**03.01.0015 Rohraufhängung 165 - 169 mm an Montageschine**
Rohraufhängung wie vor beschrieben, jedoch
Rohrdurchmesser 165 - 169 mm
Menge: 0,000 St

**03.01.0016 Rohraufhängung 11 - 14 mm an Decke**
Rohraufhängung als Rohrschelle, aus verzinktem Stahl, mit schalldämmenden Einlagen, Anforderungen entsprechend DIN 4109, Temperaturbereich - 40 bis 110 Grad C, Länge Aufhängung bis 0,5 m, Befestigung über Gewindestäbe an bauaufsichtlich zugelassenen Dübeln, einschl. Bohrarbeiten.
Für Rohrdurchmesser 11 - 14 mm
Menge: 20,000 St

**03.01.0017 Rohraufhängung 15 - 19 mm an Decke**
Rohraufhängung als Rohrschelle, aus verzinktem Stahl, mit schalldämmenden Einlagen, Anforderungen entsprechend DIN 4109, Temperaturbereich - 40 bis 110 Grad C, Länge Aufhängung bis 0,5 m, Befestigung über Gewindestäbe an bauaufsichtlich zugelassenen Dübeln, einschl. Bohrarbeiten.
Für Rohrdurchmesser 15 - 19 mm
Menge: 10,000 St

**03.01.0018 Rohraufhängung 20 - 23 mm an Decke**
Rohraufhängung wie vor beschrieben, jedoch
Rohrdurchmesser 20 - 23 mm
Menge: 30,000 St

**03.01.0019 Rohraufhängung 25 - 28mm an Decke**
Rohraufhängung wie vor beschrieben, jedoch
Rohrdurchmesser 25 - 28 mm
Menge: 40,000 St

**03.01.0020 Rohraufhängung 40 - 45 mm an Decke**
Rohraufhängung wie vor beschrieben, jedoch
Rohrdurchmesser 40 - 45 mm
Menge: 35,000 St

**03.01.0021 Rohraufhängung 54 - 58 mm an Decke**
Rohraufhängung wie vor beschrieben, jedoch
Rohrdurchmesser 54 - 58 mm
Menge: 10,000 St

**03.01.0022 Rohraufhängung 75 - 79 mm an Decke**
Rohraufhängung wie vor beschrieben, jedoch
Rohrdurchmesser 75 - 79 mm
Menge: 10,000 St

**03.01.0023 Rohraufhängung 88 - 91 mm an Decke**
Rohraufhängung wie vor beschrieben, jedoch
Rohrdurchmesser 88 - 91 mm
Menge: 5,000 St

**03.01.0024 Rohraufhängung 108 - 115 mm an Decke**
Rohraufhängung wie vor beschrieben, jedoch
Rohrdurchmesser 108 - 115 mm
Menge: 15,000 St

**03.01.0025 Profil- und Flacheisen, Profilstahlkonstruktion**
Profil- und Flacheisen, Profilstahlkonstruktion zur Herstellung von speziellen Befestigungskonstruktionen - für zugelassene Systeme - komplett mit Schrauben, Klein- und Befestigungsmaterial, einschl. aller Schweiß-, Bohr- und Schneidearbeiten komplett in verzinkter Ausführung, in fix und fertiger Arbeit.
Menge: 50,000 kg

**03.01.0026 C-Profilschiene 27x18x1,2 mm**
zur Befestigung von Rohrsträngen, Rohrtrassen und Luftkanälen als Stütz-, Hänge- oder Tragkonstruktion parallel geführter Rohrsysteme.

Eigenschaften:
· gefertigt aus Stahl 1.0242
· sendzimirverzinkt
· für eine schnelle und einfache Befestigung
· mit durchgehender Lochung
· der Abstand zwischen Schienenende und erster Lochung ist immer gleich
· Schiene WM15 und WM30 duch Lochmuster beidseitig zu
nutzen
· zulässige Spannung WM2 = 280 N/mm²
übrige Profile = 240 N/mm²

komplett mit Schrauben, Klein- und Befestigungsmaterial, einschl. aller Schweiß-, Bohr- und Schneidearbeiten sowie Endschutzkappen beidseitig und Schutzkappen für die Gewindestangenenden
Menge: 5,000 m

**03.01.0027 C-Profilschiene 30x20x1,75 mm**
C-Profilschiene wie zuvor beschrieben, jedoch mit folgenden Abmessungen. 30x20x1,75 mm
Menge: 5,000 m

**03.01.0028 C-Profilschiene 41x41x2,5 mm**
C-Profilschiene 41x41x2,5 mm

zur Befestigung von Rohrsträngen, Rohrtrassen
und Luftkanälen als Stütz-, Hänge- oder
Tragkonstruktion parallel geführter Rohrsysteme.

Eigenschaften:
· gefertigt aus Stahl 1.0242
· sendzimirverzinkt
· nach innen gebogene Flanken mit Verzahnung für extra
Halt
· mit durchgehender Lochung
· der Abstand zwischen Schienenende und erster Lochung
ist immer gleich
· zulässige Spannung 240 N/mm²

komplett mit Schrauben, Klein- und Befestigungsmaterial, einschl. aller Schweiß-, Bohr- und Schneidearbeiten sowie Endschutzkappen beidseitig und Schutzkappen für die Gewindestangenenden
Menge: 5,000 m

**03.01.0029 C-Profilschiene 41x62x2,5 mm**
C-Profilschiene wie zuvor beschrieben, jedoch mit folgenden Abmessungen. 41x62x2,5 mm
Menge: 5,000 m

*Hinweis: Kernbohrungen*

**03.01.0030 Kernbohrungen D=125 mm**
durch Wände, -Decken herstellen. Bohrungen
anzeichnen und mit der Bauleitung und dem Statiker
abstimmen. Wand bzw. Deckenbereich hinsichtlich der
Leitungsführungen überprüfen (Elektro, Wasser etc.).
Probebohrungen mit 10 mm Durchmesser durchführen.
Hauptbohrung in angegebenen Durchmesser,
einschl. Absaugeanlagen für Staub und Wasser
herstellen.Das Bohrwasser sowie die Energien (Elt.)
sind selbst beizubringen. Die Bohrkerne sowie der
entstandene Bauschutt sind zu entsorgen. Das Bohrwasser
ist aufzunehmen.

Bauteil/Werkstoff: Beton
Durchmesser der Bohrung: bis 125 mm
Tiefe der Bohrung: 250 bis 300 mm
Menge: 2,000 St

**03.01.0031 Kernbohrungen D=220 mm**
durch Wände, -Decken herstellen. Bohrungen
anzeichnen und mit der Bauleitung und dem Statiker
abstimmen. Wand bzw. Deckenbereich hinsichtlich der
Leitungsführungen überprüfen (Elektro, Wasser etc.).
Probebohrungen mit 10 mm Durchmesser durchführen.
Hauptbohrung in angegebenen Durchmesser,
einschl. Absaugeanlagen für Staub und Wasser
herstellen.Das Bohrwasser sowie die Energien (Elt.)
sind selbst beizubringen. Die Bohrkerne sowie der
entstandene Bauschutt sind zu entsorgen. Das Bohrwasser
ist aufzunehmen.

Bauteil/Werkstoff: Beton
Durchmesser der Bohrung: bis 220 mm
Tiefe der Bohrung: 250 bis 300 mm
Menge: 2,000 St
